# Esmalte sobre caixilharia de aço galvanizado ou metal não ferroso

- Propriedade do ficheiro: CYPE Ingenieros S.A.
- Formato: FIEBDC-3/2016
- Programa: Gerador de preços para construção civil. CYPE Ingenieros, S.A.
- Data: 17/04/2024
- Âmbito geográfico: Angola
- Moeda: AOA
- Custos indirectos: 3 %
- IVA: 18 %

## R Revestimentos

### RN Pinturas em metais

#### RNE Esmaltes

**RNE031** m² Esmalte sobre caixilharia de aço galvanizado ou metal não ferroso.
Aplicação manual de duas demãos de esmalte de poliuretano, cor branca, acabamento brilhante, (rendimento: 0,077 l/m² cada demão); aplicação prévia de uma demão de primário fosfocromatante de um só componente, cor cinzento, acabamento mate (rendimento: 0,057 l/m²), sobre porta interior, cega, de aço galvanizado ou metal não ferroso.
Inclui: Preparação e limpeza da superfície suporte. Aplicação de uma demão de primário. Aplicação de duas demãos de acabamento.
Critério de medição de projecto: Superfície medida segundo documentação gráfica de Projecto, sem descontar aberturas, por ambas as faces, incluindo as guarnições.
Critério de medição de obra: Medir-se-á a superfície realmente executada segundo especificações de Projecto, por ambas as faces, incluindo as guarnições.

| Código | Un | Descrição | Rendimento | Preço | Importância |
|---|---|---|---|---|---|
| mt27pfi202a | l | Primário fosfocromatante de um só componente, cor cinzento, acabamento mate, à base de resinas de polivinil butiral modificado, pigmentos antioxidantes isentos de cromatos, pigmentos extendedores e dissolvente formado à base de uma mistura de hidrocarbonetos, álcoois e dissolvente cetónico, para aplicar com trincha ou pistola sobre superfícies metálicas. (material) | 0.057 | 17715.25 | 1009.769 |
| mt27esp010a | l | Esmalte de poliuretano, cor branca, acabamento brilhante, à base de resinas acrílicas hidroxiladas, isocianatos alifáticos, pigmentos minerais, pigmentos orgânicos e dissolvente formado à base de uma mistura de hidrocarbonetos e dissolvente cetónico, de muito alta resistência à corrosão, para aplicar com pistola sobre superfícies metálicas. (material) | 0.154 | 24035.52 | 3701.470 |
| mo038 | h | Oficial de 1ª pintor. (mão de obra) | 0.901 | 1028.94 | 927.075 |
| mo076 | h | Ajudante de pintor. (mão de obra) | 0.18 | 604.97 | 108.895 |
| % | % | Custos directos complementares | 2 % | 5747.209 | 114.944 |
|  |  | Custos directos |  |  | 5862.153 |
