# Reboco de imitação de alvenarias sobre paramento exterior

- Propriedade do ficheiro: CYPE Ingenieros S.A.
- Formato: FIEBDC-3/2016
- Programa: Gerador de preços para construção civil. CYPE Ingenieros, S.A.
- Data: 26/10/2024
- Âmbito geográfico: Angola
- Moeda: AOA
- Custos indirectos: 3 %
- IVA: 18 %

## R Revestimentos

### RP Conglomerados tradicionais

#### RPR Rebocos

**RPR020** m² Reboco de imitação de alvenarias sobre paramento exterior.
Formação de reboco com espátula, mediante a aplicação manual sobre um paramento exterior, com emboço previamente executado (não incluído neste preço), de duas camadas de argamassa de cal aérea apagada de 15 e 10 mm de espessura respectivamente; a primeira de dosagem 1:4 e inerte grosso, e a segunda, que tem incluído o pigmento na sua massa, de dosagem 1:4 e inerte de granulometria muito cuidada e diferentes grossuras de 0,2 a 2 mm (areia de mármore). Acabamento superficial: será executada com espátula aplicado sobre a última camada, uma vez realizado sobre ela o desenho da alvenaria de cantaria. Inclusive preparação da superfície suporte, colocação da malha de fibra de vidro anti-álcalis para reforço de encontros entre materiais diferentes e nas testas de laje, em 20% da superfície do paramento, formação de juntas, cantos, mestras, arestas, reentrâncias, ombreiras, padieiras, remates nos encontros com paramentos, revestimentos ou outros elementos assentes na sua superfície.
Inclui: Preparação da superfície suporte. Colocação da malha entre distintos materiais e nas testas de laje. Disposição dos panos de trabalho. Preparação e aplicação de uma primeira camada. Preparação e aplicação de uma segunda camada. Realização de juntas e encontros. Acabamento superficial. Correcção de falhas e limpeza final.
Critério de medição de projecto: Superfície medida segundo documentação gráfica de Projecto, descontando as aberturas de superfície maior de 2 m² e incluindo o desenvolvimento das reentrâncias.
Critério de medição de obra: Medir-se-á a superfície realmente executada segundo especificações de Projecto, descontando as aberturas de superfície maior de 2 m² e incluindo o desenvolvimento das reentrâncias.

| Código | Un | Descrição | Rendimento | Preço | Importância |
|---|---|---|---|---|---|
| mt28pmc010a | m³ | Pasta de argamassa de cal para rebocos, inclusive inerte. (material) | 0.025 | 148735.09 | 3718.377 |
| mt09var030a | m² | Malha de fibra de vidro tecida, com impregnação de PVC, de 10x10 mm de vão de malha, anti-álcalis, de 115 a 125 g/m² e 500 µm de espessura, para armar rebocos tradicionais, emboços e argamassas. (material) | 0.21 | 292.96 | 61.522 |
| mt09pmr010 | kg | Pigmento para argamassas e rebocos. (material) | 0.015 | 1701.03 | 25.515 |
| mo039 | h | Oficial de 1ª rebocador. (mão de obra) | 1.206 | 1055.59 | 1273.042 |
| mo079 | h | Ajudante de rebocador. (mão de obra) | 1.206 | 620.64 | 748.492 |
| mo111 | h | Operário especializado rebocador. (mão de obra) | 0.611 | 616.23 | 376.517 |
| % | % | Custos directos complementares | 2 % | 6203.465 | 124.069 |
|  |  | Custos directos |  |  | 6327.534 |

Resíduos:
- colocação: mt28pmc010a Pasta de argamassa de cal para rebocos, inclusive inerte; factor de resíduo 0.03
- colocação: mt09var030a; factor de resíduo 0.055
- colocação: mt09pmr010 Pigmento para argamassas e rebocos; factor de resíduo 0.03

## Recursos

**mt28pmc010a** m³ Pasta de argamassa de cal para rebocos, inclusive inerte
Dados técnicos: Custo energético 60.744 MJ; Emissão de CO2 3.016 kg; Código LER 17 09 04; Massa do elemento 1900 kg; Volume 1.266667 m3
Resíduos:
- embalagem: re170203 Plástico. (componente de resíduo); rendimento 0.627 kg; Código LER 17 02 03; Massa do elemento 1 kg; Volume 0.001667 m3

**mt09var030a** m² Malha de fibra de vidro tecida
Dados técnicos: Custo energético 10.710 MJ; Emissão de CO2 0.527 kg; Código LER 17 02 03; Massa do elemento 0.12 kg; Volume 0.0002 m3
Resíduos:
- embalagem: re170203 Plástico; rendimento 0.024 kg

**mt09pmr010** kg Pigmento para argamassas e rebocos
Dados técnicos: Custo energético 0.291 MJ; Emissão de CO2 0.014 kg; Código LER 17 09 04; Massa do elemento 1 kg; Volume 0.000667 m3
Resíduos:
- embalagem: re170203 Plástico; rendimento 0.003 kg
