# Reparação de fendas em paramento exterior com emboço

- Propriedade do ficheiro: CYPE Ingenieros S.A.
- Formato: FIEBDC-3/2016
- Programa: Gerador de preços para construção civil. CYPE Ingenieros, S.A.
- Data: 26/10/2024
- Âmbito geográfico: Angola
- Moeda: AOA
- Custos indirectos: 3 %
- IVA: 18 %

## R Revestimentos

### RP Conglomerados tradicionais

#### RPY Reparações

**RPY005** m² Reparação de fendas em paramento exterior com emboço.
Reparação de fendas em paramento vertical exterior, emboço com argamassa de cimento, através de picagem revestimento com meios manuais, aplicação de argamassa de cimento M-5 aplicado directamente com acabamento superficial rugoso, para servir de base a um posterior revestimento, reforçado com malha de fibra de vidro tecida, com impregnação de PVC, de 10x10 mm de vão de malha, anti-álcalis, de 115 a 125 g/m² e 500 µm de espessura. Incluindo limpeza prévia da superfície a reparar, correcções de falhas, cura, limpeza final, remoção, armazenamento e carga manual de entulho para camião ou contentor.
Inclui: Limpeza prévia da superfície a reparar. Picagem manual. Aplicação de argamassa. Colocação da malha. Acabamento superficial. Cura. Limpeza final. Carga de entulho para camião ou contentor.
Critério de medição de projecto: Superfície medida segundo documentação gráfica de Projecto.
Critério de medição de obra: Medir-se-á a superfície realmente executada segundo especificações de Projecto.

| Código | Un | Descrição | Rendimento | Preço | Importância |
|---|---|---|---|---|---|
| mt09mor010c | m³ | Argamassa de cimento CEM II/B-L 32,5 N tipo M-5, confeccionada em obra com 230 kg/m³ de cimento e uma proporção em volume 1/6. (material) | 0.015 | 21792.01 | 326.880 |
| mt09var030a | m² | Malha de fibra de vidro tecida, com impregnação de PVC, de 10x10 mm de vão de malha, anti-álcalis, de 115 a 125 g/m² e 500 µm de espessura, para armar rebocos tradicionais, emboços e argamassas. (material) | 1.05 | 292.96 | 307.608 |
| mo020 | h | Oficial de 1ª construção. (mão de obra) | 0.69 | 1055.59 | 728.357 |
| mo113 | h | Operário não qualificado construção. (mão de obra) | 1.234 | 596.7 | 736.328 |
| % | % | Custos directos complementares | 2 % | 2099.173 | 41.983 |
|  |  | Custos directos |  |  | 2141.156 |

Resíduos:
- colocação: mt09mor010c; factor de resíduo 0.0036
- colocação: mt09var030a; factor de resíduo 0.055

## Recursos

**mt09mor010c** m³ Argamassa de cimento CEM II/B-L 32,5 N tipo M-5
Dados técnicos: Custo energético 3724.000 MJ; Emissão de CO2 323.000 kg; Código LER 17 01 01; Massa do elemento 1900 kg; Volume 1.266667 m3

**mt09var030a** m² Malha de fibra de vidro tecida
Dados técnicos: Custo energético 10.710 MJ; Emissão de CO2 0.527 kg; Código LER 17 02 03; Massa do elemento 0.12 kg; Volume 0.0002 m3
Resíduos:
- embalagem: re170203 Plástico. (componente de resíduo); rendimento 0.024 kg; Código LER 17 02 03; Massa do elemento 1 kg; Volume 0.001667 m3
