# Reparação de fendas em paramento interior com emboço

- Propriedade do ficheiro: CYPE Ingenieros S.A.
- Formato: FIEBDC-3/2016
- Programa: Gerador de preços para construção civil. CYPE Ingenieros, S.A.
- Data: 26/10/2024
- Âmbito geográfico: Angola
- Moeda: AOA
- Custos indirectos: 3 %
- IVA: 18 %

## R Revestimentos

### RP Conglomerados tradicionais

#### RPY Reparações

**RPY010** m² Reparação de fendas em paramento interior com emboço.
Reparação de fendas em paramento vertical interior até 3 m de altura, emboço com argamassa de cimento, através de picagem revestimento com meios manuais, aplicação de argamassa de cimento M-5 aplicado directamente com acabamento superficial rugoso, para servir de base a um posterior revestimento, reforçado com malha de fibra de vidro tecida, com impregnação de PVC, de 10x10 mm de vão de malha, anti-álcalis, de 115 a 125 g/m² e 500 µm de espessura. Incluindo limpeza prévia da superfície a reparar, correcções de falhas, cura, limpeza final, remoção, armazenamento e carga manual de entulho para camião ou contentor.
Inclui: Limpeza prévia da superfície a reparar. Picagem manual. Aplicação de argamassa. Colocação da malha. Acabamento superficial. Cura. Limpeza final. Carga de entulho para camião ou contentor.
Critério de medição de projecto: Superfície medida segundo documentação gráfica de Projecto.
Critério de medição de obra: Medir-se-á a superfície realmente executada segundo especificações de Projecto.

| Código | Un | Descrição | Rendimento | Preço | Importância |
|---|---|---|---|---|---|
| mt09mor010c | m³ | Argamassa de cimento CEM II/B-L 32,5 N tipo M-5, confeccionada em obra com 230 kg/m³ de cimento e uma proporção em volume 1/6. (material) | 0.015 | 21792.01 | 326.880 |
| mt09var030a | m² | Malha de fibra de vidro tecida, com impregnação de PVC, de 10x10 mm de vão de malha, anti-álcalis, de 115 a 125 g/m² e 500 µm de espessura, para armar rebocos tradicionais, emboços e argamassas. (material) | 1.05 | 292.96 | 307.608 |
| mo020 | h | Oficial de 1ª construção. (mão de obra) | 0.634 | 1055.59 | 669.244 |
| mo113 | h | Operário não qualificado construção. (mão de obra) | 1.129 | 596.7 | 673.674 |
| % | % | Custos directos complementares | 2 % | 1977.406 | 39.548 |
|  |  | Custos directos |  |  | 2016.954 |

Resíduos:
- colocação: mt09mor010c; factor de resíduo 0.0036
- colocação: mt09var030a; factor de resíduo 0.055

## Recursos

**mt09mor010c** m³ Argamassa de cimento CEM II/B-L 32,5 N tipo M-5
Dados técnicos: Custo energético 3724.000 MJ; Emissão de CO2 323.000 kg; Código LER 17 01 01; Massa do elemento 1900 kg; Volume 1.266667 m3

**mt09var030a** m² Malha de fibra de vidro tecida
Dados técnicos: Custo energético 10.710 MJ; Emissão de CO2 0.527 kg; Código LER 17 02 03; Massa do elemento 0.12 kg; Volume 0.0002 m3
Resíduos:
- embalagem: re170203 Plástico. (componente de resíduo); rendimento 0.024 kg; Código LER 17 02 03; Massa do elemento 1 kg; Volume 0.001667 m3
