# Reparação de fendas em paramento revestido com gesso

- Propriedade do ficheiro: CYPE Ingenieros S.A.
- Formato: FIEBDC-3/2016
- Programa: Gerador de preços para construção civil. CYPE Ingenieros, S.A.
- Data: 26/10/2024
- Âmbito geográfico: Angola
- Moeda: AOA
- Custos indirectos: 3 %
- IVA: 18 %

## R Revestimentos

### RP Conglomerados tradicionais

#### RPY Reparações

**RPY011** m² Reparação de fendas em paramento revestido com gesso.
Reparação de fendas, de até 5 mm de largura, em paramento de gesso, interior, vertical, até 3 m de altura, através de picagem com meios manuais do revestimento localizado nos bordos da fenda, humedecimento da superfície e enchimento com massa da zona com espátula e massa de reparação em pó de interior de 1,78 g/cm³ de densidade, e lixagem final da superfície com lixa de grão fino, para eliminar rugosidades. Incluindo limpeza prévia da superfície a reparar, correcção de falhas, limpeza final, recolha, armazenamento e carga manual de entulho para camião ou contentor.
Inclui: Limpeza prévia da superfície a reparar. Picagem manual. Humidificação do suporte. Aplicação de massa. Lixagem. Limpeza final. Carga de entulho para camião ou contentor.
Critério de medição de projecto: Superfície medida segundo documentação gráfica de Projecto.
Critério de medição de obra: Medir-se-á a superfície realmente executada segundo especificações de Projecto.

| Código | Un | Descrição | Rendimento | Preço | Importância |
|---|---|---|---|---|---|
| mt27pfj023a | kg | Massa de reparação em pó de interior de 1,78 g/cm³ de densidade, cor branca, para aplicar com espátula ou palustra. (material) | 0.003 | 4350.13 | 13.050 |
| mo033 | h | Oficial de 1ª gesseiro. (mão de obra) | 0.095 | 1055.59 | 100.281 |
| mo071 | h | Ajudante de gesseiro. (mão de obra) | 0.095 | 620.64 | 58.961 |
| % | % | Custos directos complementares | 2 % | 172.292 | 3.446 |
|  |  | Custos directos |  |  | 175.738 |

Resíduos:
- colocação: mt27pfj023a Massa de reparação em pó de interior de 1,78 g/cm³ de densidade, cor branca, para aplicar com espátula ou palustra; factor de resíduo 0.055

## Recursos

**mt27pfj023a** kg Massa de reparação em pó de interior de 1,78 g/cm³ de densidade, cor branca, para aplicar com espátula ou palustra
Dados técnicos: Custo energético 16.330 MJ; Emissão de CO2 0.824 kg; Código LER 08 01 99; Massa do elemento 1 kg; Volume 0.001111 m3
Resíduos:
- embalagem: re170203 Plástico. (componente de resíduo); rendimento 0.032 kg; Código LER 17 02 03; Massa do elemento 1 kg; Volume 0.001667 m3
