# Base de argamassa autonivelante de cimento, de elevada condutibilidade térmica

- Propriedade do ficheiro: CYPE Ingenieros S.A.
- Formato: FIEBDC-3/2016
- Programa: Gerador de preços para construção civil. CYPE Ingenieros, S.A.
- Data: 26/10/2024
- Âmbito geográfico: Angola
- Moeda: AOA
- Custos indirectos: 3 %
- IVA: 18 %

## R Revestimentos

### RS Pavimentos

#### RSB Bases de pavimento

**RSB018** m² Base de argamassa autonivelante de cimento, de elevada condutibilidade térmica.
Base para pavimento interior, de 30 mm de espessura, de argamassa autonivelante de cimento, de presa rápida, CT - C20 - F4 segundo EN 13813, descarga com misturadora-bombeadora sobre pavimento radiante, como integrante de um sistema de aquecimento, preparada para receber pavimento cerâmico, pétreo ou de madeira; e aplicação posterior de agente filmógeno, (0,15 l/m²). Inclusive banda de painel rígido de poliestireno expandido para a preparação das juntas perimetrais de dilatação.
Critérios considerados na determinação do preço da unidade de obra: O preço não inclui o pavimento radiante.
Inclui: Marcação de níveis de acabamento. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.1 | 1136.61 | 113.661 |
| mt09map030b | kg | Argamassa autonivelante de cimento, de presa rápida, CT - C20 - F4 segundo EN 13813, composta por cimentos especiais, inertes seleccionados, fibras sintéticas, resinas e aditivos, condutibilidade térmica 1,72 W/(m°C), resistência à compressão 22000 kN/m², resistência à flexão 4500 kN/m², para espessuras de 3 a 40 mm, usada em nivelação de pavimentos. (material) | 54 | 182.97 | 9880.380 |
| mt08cur020a | l | Agente filmógeno, para a cura de betões e argamassas. (material) | 0.15 | 295.17 | 44.276 |
| mq06pym020 | h | Misturadora-bombeadora para argamassas autonivelantes. (equipamento) | 0.093 | 2950.66 | 274.411 |
| mo031 | h | Oficial de 1ª aplicador de argamassa autonivelante. (mão de obra) | 0.047 | 1055.59 | 49.613 |
| mo069 | h | Ajudante de aplicador de argamassa autonivelante. (mão de obra) | 0.036 | 620.64 | 22.343 |
| % | % | Custos directos complementares | 2 % | 10384.684 | 207.694 |
|  |  | Custos directos |  |  | 10592.378 |

Resíduos:
- colocação: mt16pea020a; factor de resíduo 0.048
- colocação: mt09map030b; factor de resíduo 0.0072

## Recursos

**mt16pea020a** m² Painel rígido de poliestireno expandido
Dados técnicos: Custo energético 29.913 MJ; Emissão de CO2 1.057 kg; Código LER 17 06 04; Massa do elemento 0.3 kg; Volume 0.0005 m3
Resíduos:
- embalagem: re170203 Plástico. (componente de resíduo); rendimento 0.024 kg; Código LER 17 02 03; Massa do elemento 1 kg; Volume 0.001667 m3

**mt09map030b** kg Argamassa autonivelante de cimento
Dados técnicos: Custo energético 0.890 MJ; Emissão de CO2 0.080 kg; Código LER 17 01 01; Massa do elemento 1 kg; Volume 0.000667 m3
