# Rodapé interior de marmorite

- Propriedade do ficheiro: CYPE Ingenieros S.A.
- Formato: FIEBDC-3/2016
- Programa: Gerador de preços para construção civil. CYPE Ingenieros, S.A.
- Data: 26/10/2024
- Âmbito geográfico: Angola
- Moeda: AOA
- Custos indirectos: 3 %
- IVA: 18 %

## R Revestimentos

### RS Pavimentos

#### RSC De marmorite

**RSC020** m Rodapé interior de marmorite.
Rodapé de marmorite microgrão (menor ou igual a 6 mm) para interior, cor Marfim, 40x7 cm, com o bordo desengrossado e um grau de polimento de 220. COLOCAÇÃO: com cimento cola. ENCHIMENTO DE JUNTAS: com leitada de cimento branco BL-V 22,5 colorida com a mesma tonalidade das peças.
Inclui: Marcação da disposição das peças. Corte das peças e formação de encaixes em esquinas e cantos. Colocação do rodapé. Enchimento das juntas. Abrilhantamento e limpeza do rodapé.
Critério de medição de projecto: Comprimento medido segundo documentação gráfica de Projecto, sem incluir vãos de portas. Não foi incrementada a medição por perdas, uma vez que na composição se considerou 5% a mais.
Critério de medição de obra: Medir-se-á o comprimento realmente executado segundo especificações de Projecto.

| Código | Un | Descrição | Rendimento | Preço | Importância |
|---|---|---|---|---|---|
| mt09mcr200 | kg | Cimento cola para colocação de pavimentos de marmorite. (material) | 0.15 | 85.05 | 12.758 |
| mt18rtl010gc | m | Rodapé de marmorite microgrão (menor ou igual a 6 mm) para interior, cor Marfim, 40x7 cm, com o bordo desengrossado e um grau de polimento de 220. (material) | 1.05 | 4076.96 | 4280.808 |
| mt18btl100a | kg | Leitada colorida com a mesma tonalidade dos ladrilhos, para pavimento de marmorite. (material) | 0.1 | 1420.76 | 142.076 |
| mo023 | h | Oficial de 1ª ladrilhador. (mão de obra) | 0.282 | 1055.59 | 297.676 |
| % | % | Custos directos complementares | 2 % | 4733.318 | 94.666 |
|  |  | Custos directos |  |  | 4827.984 |

Resíduos:
- colocação: mt09mcr200 Cimento cola para colocação de pavimentos de marmorite; factor de resíduo 0.07
- colocação: mt18rtl010gc; factor de resíduo 0.0123
- colocação: mt18btl100a Leitada colorida com a mesma tonalidade dos ladrilhos, para pavimento de marmorite; factor de resíduo 0.03875

## Recursos

**mt09mcr200** kg Cimento cola para colocação de pavimentos de marmorite
Dados técnicos: Custo energético 3.871 MJ; Emissão de CO2 0.344 kg; Código LER 17 09 04; Massa do elemento 1 kg; Volume 0.000667 m3
Resíduos:
- embalagem: re170203 Plástico. (componente de resíduo); rendimento 0.003 kg; Código LER 17 02 03; Massa do elemento 1 kg; Volume 0.001667 m3

**mt18rtl010gc** m Rodapé de marmorite microgrão (menor ou igual a 6 mm) para interior
Dados técnicos: Custo energético 81.248 MJ; Emissão de CO2 7.643 kg; Código LER 17 01 07; Massa do elemento 47.6 kg; Volume 0.03808 m3
Resíduos:
- embalagem: re170201 Madeira. (componente de resíduo); rendimento 0.04 kg; Código LER 17 02 01; Massa do elemento 1 kg; Volume 0.000909 m3
- embalagem: re170203 Plástico; rendimento 0.021 kg

**mt18btl100a** kg Leitada colorida com a mesma tonalidade dos ladrilhos, para pavimento de marmorite
Dados técnicos: Custo energético 0.262 MJ; Emissão de CO2 0.013 kg; Código LER 17 09 04; Massa do elemento 1 kg; Volume 0.000667 m3
Resíduos:
- embalagem: re170203 Plástico; rendimento 0.003 kg
