# Rodapé de betão polímero

- Propriedade do ficheiro: CYPE Ingenieros S.A.
- Formato: FIEBDC-3/2016
- Programa: Gerador de preços para construção civil. CYPE Ingenieros, S.A.
- Data: 26/10/2024
- Âmbito geográfico: Angola
- Moeda: AOA
- Custos indirectos: 3 %
- IVA: 18 %

## R Revestimentos

### RS Pavimentos

#### RSD Remates de pavimento

**RSD020** m Rodapé de betão polímero.
Rodapé de betão polímero, de 70x7 mm, acabamento brilhante, formado por areia de mármore e resina de poliéster. COLOCAÇÃO: com cimento cola flexível e de grande aderência, C2 S2. ENCHIMENTO DE JUNTAS: com massa de poliuretano impermeável.
Inclui: Marcação. Corte. Colocação do rodapé. Enchimento das juntas. Resolução de esquinas e encontros. Limpeza final.
Critério de medição de projecto: Comprimento medido segundo documentação gráfica de Projecto, sem incluir vãos de portas. Não foi incrementada a medição por perdas, uma vez que na composição se considerou 5% a mais.
Critério de medição de obra: Medir-se-á o comprimento realmente executado segundo especificações de Projecto.

| Código | Un | Descrição | Rendimento | Preço | Importância |
|---|---|---|---|---|---|
| mt20wwa040 | kg | Cimento cola flexível e de grande aderência, C2 S2, segundo NP EN 12004. (material) | 0.1 | 617.72 | 61.772 |
| mt18rpp100a | m | Rodapé de betão polímero, de 70x7 mm, acabamento brilhante, formado por areia de mármore e resina de poliéster. (material) | 1.05 | 7783.29 | 8172.455 |
| mt20wwa035 | Ud | Cartucho de 250 cm³ de primário para massas. (material) | 0.01 | 6609.63 | 66.096 |
| mt20wwa030 | Ud | Cartucho de 310 cm³ de massa de poliuretano impermeável. (material) | 0.02 | 9043.45 | 180.869 |
| mo023 | h | Oficial de 1ª ladrilhador. (mão de obra) | 0.234 | 1055.59 | 247.008 |
| % | % | Custos directos complementares | 2 % | 8728.200 | 174.564 |
|  |  | Custos directos |  |  | 8902.764 |

Resíduos:
- colocação: mt20wwa040 Cimento cola flexível e de grande aderência, C2 S2, segundo NP EN 12004; factor de resíduo 0.07
- colocação: mt20wwa030 Cartucho de 310 cm³ de massa de poliuretano impermeável; factor de resíduo 0.06

## Recursos

**mt20wwa040** kg Cimento cola flexível e de grande aderência, C2 S2, segundo NP EN 12004
Dados técnicos: Custo energético 4.091 MJ; Emissão de CO2 0.394 kg; Código LER 17 09 04; Massa do elemento 1 kg; Volume 0.000667 m3
Resíduos:
- embalagem: re170203 Plástico. (componente de resíduo); rendimento 0.003 kg; Código LER 17 02 03; Massa do elemento 1 kg; Volume 0.001667 m3

**mt18rpp100a** m Rodapé de betão polímero, de 70x7 mm, acabamento brilhante, formado por areia de mármore e resina de poliéster
Dados técnicos: Custo energético 10.251 MJ; Emissão de CO2 0.392 kg
Resíduos:
- embalagem: re170203 Plástico; rendimento 0.002 kg

**mt20wwa030** Ud Cartucho de 310 cm³ de massa de poliuretano impermeável
Dados técnicos: Custo energético 12.716 MJ; Emissão de CO2 0.628 kg; Código LER 17 09 04; Massa do elemento 0.021 kg; Volume 0.000014 m3
Resíduos:
- embalagem: re170203 Plástico; rendimento 0.1 kg
