# Tapete de PVC

- Propriedade do ficheiro: CYPE Ingenieros S.A.
- Formato: FIEBDC-3/2016
- Programa: Gerador de preços para construção civil. CYPE Ingenieros, S.A.
- Data: 06/02/2026
- Âmbito geográfico: Angola
- Moeda: AOA
- Custos indirectos: 3 %
- IVA: 18 %

## R Revestimentos

### RS Pavimentos

#### RSF Carpetes e tapetes

**RSF014** Ud Tapete de PVC.
Tapete com base de PVC, acabamento superficial com fibras de polipropileno de cor cinzento, espessura total 8 mm, de 90x60 cm, uso interior e exterior, enrolável, instalado em caixa de pavimento formado por fosso de 8 mm de profundidade (não incluído neste preço). Inclusive preparação da superfície suporte.
Inclui: Preparação da superfície suporte. Colocação do tapete.
Critério de medição de projecto: Número de unidades previstas, segundo documentação gráfica de Projecto.
Critério de medição de obra: Medir-se-á o número de unidades realmente executadas segundo especificações de Projecto.

| Código | Un | Descrição | Rendimento | Preço | Importância |
|---|---|---|---|---|---|
| mt18fep020b | Ud | Tapete com base de PVC, acabamento superficial com fibras de polipropileno de cor cinzento, espessura total 8 mm, de 90x60 cm, uso interior e exterior, enrolável, para instalar em caixa de pavimento formado por fosso de 8 mm de profundidade. (material) | 1 | 13367.94 | 13367.940 |
| mo027 | h | Oficial de 1ª instalador de alcatifas e revestimentos têxteis. (mão de obra) | 0.047 | 1143.36 | 53.738 |
| mo065 | h | Ajudante de instalador de alcatifas e revestimentos têxteis. (mão de obra) | 0.047 | 672.31 | 31.599 |
| % | % | Custos directos complementares | 2 % | 13453.277 | 269.066 |
|  |  | Custos directos |  |  | 13722.343 |
