# Perfil de transição

- Propriedade do ficheiro: CYPE Ingenieros S.A.
- Formato: FIEBDC-3/2016
- Programa: Gerador de preços para construção civil. CYPE Ingenieros, S.A.
- Data: 26/10/2024
- Âmbito geográfico: Angola
- Moeda: AOA
- Custos indirectos: 3 %
- IVA: 18 %

## R Revestimentos

### RS Pavimentos

#### RSG Cerâmicos

**RSG033** m Perfil de transição.
Perfil de transição entre pavimentos a diferentes níveis, de alumínio, de 8 mm de altura, com perfurações trapezoidais para a sua fixação.
Inclui: Marcação da disposição das peças segundo o seu comprimento. Corte das peças. Fixação das peças.
Critério de medição de projecto: Comprimento medido segundo documentação gráfica de Projecto.
Critério de medição de obra: Medir-se-á o comprimento realmente executado segundo especificações de Projecto.

| Código | Un | Descrição | Rendimento | Preço | Importância |
|---|---|---|---|---|---|
| mt18jrs040yL | m | Perfil de transição entre pavimentos a diferentes níveis, de alumínio, de 8 mm de altura, com perfurações trapezoidais para a sua fixação, fornecido em barras de 2,5 m de comprimento. (material) | 1.05 | 7322.11 | 7688.216 |
| mo023 | h | Oficial de 1ª ladrilhador. (mão de obra) | 0.234 | 1055.59 | 247.008 |
| % | % | Custos directos complementares | 2 % | 7935.224 | 158.704 |
|  |  | Custos directos |  |  | 8093.928 |

Resíduos:
- colocação: mt18jrs040yL; factor de resíduo 0.048

## Recursos

**mt18jrs040yL** m Perfil de transição entre pavimentos a diferentes níveis
Dados técnicos: Custo energético 19.852 MJ; Emissão de CO2 1.450 kg; Código LER 17 04 02; Massa do elemento 0.173 kg; Volume 0.000115 m3
Resíduos:
- embalagem: re170203 Plástico. (componente de resíduo); rendimento 0.005 kg; Código LER 17 02 03; Massa do elemento 1 kg; Volume 0.001667 m3
