# Rodapé laminado

- Propriedade do ficheiro: CYPE Ingenieros S.A.
- Formato: FIEBDC-3/2016
- Programa: Gerador de preços para construção civil. CYPE Ingenieros, S.A.
- Data: 26/10/2024
- Âmbito geográfico: Angola
- Moeda: AOA
- Custos indirectos: 3 %
- IVA: 18 %

## R Revestimentos

### RS Pavimentos

#### RSL Laminados

**RSL020** m Rodapé laminado.
Rodapé de MDF, de 90x18 mm, recoberto com uma lâmina plástica de imitação de madeira, cor a escolher, com secção para alojamento de clipes, fixado ao paramento através de clipes.
Inclui: Marcação. Corte das peças. Fixação das peças sobre o paramento. Resolução de esquinas e encontros.
Critério de medição de projecto: Comprimento medido segundo documentação gráfica de Projecto, sem incluir vãos de portas. Não foi incrementada a medição por perdas, uma vez que na composição se considerou 5% a mais.
Critério de medição de obra: Medir-se-á o comprimento realmente executado segundo especificações de Projecto.

| Código | Un | Descrição | Rendimento | Preço | Importância |
|---|---|---|---|---|---|
| mt18rma040d | m | Rodapé de MDF, de 90x18 mm, recoberto com uma lâmina plástica de imitação de madeira, cor a escolher, com secção para alojamento de clipes e resistência à abrasão AC3, segundo NP EN 13329. (material) | 1.05 | 7474.43 | 7848.152 |
| mt18rma050 | Ud | Clipe para rodapé, com parafusos para fixação ao paramento. (material) | 3 | 271.8 | 815.400 |
| mo028 | h | Oficial de 1ª instalador de pavimentos laminados. (mão de obra) | 0.218 | 1055.59 | 230.119 |
| % | % | Custos directos complementares | 2 % | 8893.671 | 177.873 |
|  |  | Custos directos |  |  | 9071.544 |

Resíduos:
- colocação: mt18rma040d; factor de resíduo 0.0109179

## Recursos

**mt18rma040d** m Rodapé de MDF, de 90x18 mm
Dados técnicos: Custo energético 63.130 MJ; Emissão de CO2 -0.849 kg; Código LER 17 02 01; Massa do elemento 0.463 kg; Volume 0.000421 m3
Resíduos:
- embalagem: re170203 Plástico. (componente de resíduo); rendimento 0.002 kg; Código LER 17 02 03; Massa do elemento 1 kg; Volume 0.001667 m3
