# Tratamento de acabamento superficial de pavimento de marmorite

- Propriedade do ficheiro: CYPE Ingenieros S.A.
- Formato: FIEBDC-3/2016
- Programa: Gerador de preços para construção civil. CYPE Ingenieros, S.A.
- Data: 26/10/2024
- Âmbito geográfico: Angola
- Moeda: AOA
- Custos indirectos: 3 %
- IVA: 18 %

## R Revestimentos

### RS Pavimentos

#### RSY Reparações

**RSY042** m² Tratamento de acabamento superficial de pavimento de marmorite.
Reparação de pavimento de marmorite através de polimento fino com molas de até 400 mm de grão e acabamento abrilhantamento com lã de aço. Inclusive remoção de lamas procedentes do polimento fino e limpeza prévia ao abrilhantamento.
Inclui: Polimento fino. Limpeza. Abrilhantamento.
Critério de medição de projecto: Superfície medida segundo documentação gráfica de Projecto.
Critério de medição de obra: Medir-se-á a superfície realmente executada segundo especificações de Projecto.

| Código | Un | Descrição | Rendimento | Preço | Importância |
|---|---|---|---|---|---|
| mq08war155 | h | Polidora para polir ou abrilhantar pavimentos de pedra natural ou de marmorite, com prato de lã de aço ou esponja sintética. (equipamento) | 0.174 | 651.02 | 113.277 |
| mo037 | h | Oficial de 1ª polidor de pavimentos. (mão de obra) | 0.311 | 1055.59 | 328.288 |
| % | % | Custos directos complementares | 2 % | 441.565 | 8.831 |
|  |  | Custos directos |  |  | 450.396 |
