# Tratamento de acabamento superficial de pavimento de marmorite

- Propriedade do ficheiro: CYPE Ingenieros S.A.
- Formato: FIEBDC-3/2016
- Programa: Gerador de preços para construção civil. CYPE Ingenieros, S.A.
- Data: 26/10/2024
- Âmbito geográfico: Angola
- Moeda: AOA
- Custos indirectos: 3 %
- IVA: 18 %

## R Revestimentos

### RS Pavimentos

#### RSY Reparações

**RSY042** m² Tratamento de acabamento superficial de pavimento de marmorite.
Reparação de pavimento de marmorite através de rebaixe com polidora e mola de 32 a 60 mm de grão. Inclusive limpeza.
Inclui: Rebaixamento. Limpeza.
Critério de medição de projecto: Superfície medida segundo documentação gráfica de Projecto.
Critério de medição de obra: Medir-se-á a superfície realmente executada segundo especificações de Projecto.

| Código | Un | Descrição | Rendimento | Preço | Importância |
|---|---|---|---|---|---|
| mq08war150 | h | Polidora para pavimentos de pedra natural ou de marmorite, composta por pratos giratórios aos que se acoplam uma série de mós abrasivas, refrigeradas com água. (equipamento) | 0.174 | 1256.61 | 218.650 |
| mo037 | h | Oficial de 1ª polidor de pavimentos. (mão de obra) | 0.311 | 1055.59 | 328.288 |
| mo075 | h | Ajudante de polidor de pavimentos. (mão de obra) | 0.078 | 620.64 | 48.410 |
| % | % | Custos directos complementares | 2 % | 595.348 | 11.907 |
|  |  | Custos directos |  |  | 607.255 |
