# Bidé suspenso, de porcelana sanitária

- Propriedade do ficheiro: CYPE Ingenieros S.A.
- Formato: FIEBDC-3/2016
- Programa: Gerador de preços para construção civil. CYPE Ingenieros, S.A.
- Data: 26/10/2024
- Âmbito geográfico: Angola
- Moeda: AOA
- Custos indirectos: 3 %
- IVA: 18 %

## S Equipamentos fixos e sinalização

### SA Aparelhos sanitários

#### SAE Bidés

**SAE015** Ud Bidé suspenso, de porcelana sanitária.
Bidé suspenso de porcelana sanitária, gama básica, cor branco, sem tampa, e elemento de drenagem, cor branca. Inclusive elementos de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30bps020a | Ud | Bidé suspenso de porcelana sanitária, gama básica, cor branco, sem tampa, com jogo de fixação. (material) | 1 | 202837.9 | 202837.900 |
| mt36www005b | Ud | Acoplamento à parede incorporado com plafon, de PVC, série B, cor branca, para escoamento de águas residuais (a baixa e alta temperatura) no interior dos edifícios, ligação mista de 1 1/4"x40 mm de diâmetro, segundo NP EN 1329-1, com válvula de drenagem. (material) | 1 | 13529.71 | 13529.710 |
| mt30www005 | Ud | Cartucho de 300 ml de silicone ácida monocomponente, fungicida, para vedação de juntas em ambientes húmidos. (material) | 0.012 | 9265.83 | 111.190 |
| mo008 | h | Oficial de 1ª canalizador. (mão de obra) | 1.485 | 1084.69 | 1610.765 |
| % | % | Custos directos complementares | 2 % | 218089.565 | 4361.791 |
|  |  | Custos directos |  |  | 222451.356 |

Resíduos:
- colocação: mt30www005 Cartucho de 300 ml de silicone ácida monocomponente, fungicida, para vedação de juntas em ambientes húmidos; factor de resíduo 0.06

## Recursos

**mt30bps020a** Ud Bidé suspenso de porcelana sanitária, gama básica, cor branco, sem tampa, com jogo de fixação
Dados técnicos: Custo energético 68.044 MJ; Emissão de CO2 60.540 kg
Resíduos:
- embalagem: re150101 Embalagens de papel e cartão. (componente de resíduo); rendimento 1.387 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
