# Máquina de lavar roupa

- Propriedade do ficheiro: CYPE Ingenieros S.A.
- Formato: FIEBDC-3/2016
- Programa: Gerador de preços para construção civil. CYPE Ingenieros, S.A.
- Data: 26/10/2024
- Âmbito geográfico: Angola
- Moeda: AOA
- Custos indirectos: 3 %
- IVA: 18 %

## S Equipamentos fixos e sinalização

### SC Cozinhas/lavandarias

#### SCE Electrodomésticos

**SCE020** Ud Máquina de lavar roupa.
Máquina de lavar roupa de carga frontal, de 598 mm de largura, 848 mm de altura e 546 mm de profundidade, cor branca, com capacidade para 7 kg de carga, consumo de energia por 100 ciclos do programa Eco 40-60 69 kWh, consumo de água do programa Eco 40-60 45 l, classe de eficiência energética D, classe de emissão de ruído aéreo A.
Inclui: Marcação. Colocação do aparelho. Ligação à rede de drenagem. Ligação à rede eléctrica. Verificação do seu correcto funcionamento.
Critério de medição de projecto: Número de unidades previstas, segundo documentação gráfica de Projecto.
Critério de medição de obra: Medir-se-á o número de unidades realmente colocadas segundo especificações de Projecto.

| Código | Un | Descrição | Rendimento | Preço | Importância |
|---|---|---|---|---|---|
| mt32lad010echyb | Ud | Máquina de lavar roupa de carga frontal, de 598 mm de largura, 848 mm de altura e 546 mm de profundidade, cor branca, com capacidade para 7 kg de carga, consumo de energia por 100 ciclos do programa Eco 40-60 69 kWh, consumo de água do programa Eco 40-60 45 l, classe de eficiência energética D, classe de emissão de ruído aéreo A, segundo o Regulamento Delegado (UE) N.º 2019/2014. (material) | 1 | 549772.55 | 549772.550 |
| mo008 | h | Oficial de 1ª canalizador. (mão de obra) | 0.508 | 1084.69 | 551.023 |
| mo003 | h | Oficial de 1ª electricista. (mão de obra) | 0.218 | 1084.69 | 236.462 |
| % | % | Custos directos complementares | 2 % | 550560.035 | 11011.201 |
|  |  | Custos directos |  |  | 561571.236 |

## Recursos

**mt32lad010echyb** Ud Máquina de lavar roupa de carga frontal
Dados técnicos: Custo energético 1635.070 MJ; Emissão de CO2 67.670 kg
Resíduos:
- embalagem: re150101 Embalagens de papel e cartão. (componente de resíduo); rendimento 1.444 kg; Código LER 15 01 01; Massa do elemento 1 kg; Volume 0.001333 m3
- embalagem: re170604 Materiais de isolamento não abrangidos em 17 06 01 e 17 06 03. (componente de resíduo); rendimento 0.072 kg; Código LER 17 06 04; Massa do elemento 1 kg; Volume 0.001667 m3
