# Protector de mãos para porta interior, de lâmina vinílica. Colocação no aro e na folha da porta

- Propriedade do ficheiro: CYPE Ingenieros S.A.
- Formato: FIEBDC-3/2016
- Programa: Gerador de preços para construção civil. CYPE Ingenieros, S.A.
- Data: 17/04/2024
- Âmbito geográfico: Angola
- Moeda: AOA
- Custos indirectos: 3 %
- IVA: 18 %

## S Equipamentos fixos e sinalização

### SD Protecções

#### SDO Protectores para portas

**SDO021** Ud Protector de mãos para porta interior, de lâmina vinílica. Colocação no aro e na folha da porta.
Protector de mãos para porta interior, de lâmina vinílica transparente, flexível, de 2 mm de espessura, 1200 mm de altura e 90° de abertura, para colocar no aro e na folha da porta, com guias laterais autocolantes, de alumínio.
Inclui: Marcação. Montagem e fixação.
Critério de medição de projecto: Número de unidades previstas, segundo documentação gráfica de Projecto.
Critério de medição de obra: Medir-se-á o número de unidades realmente colocadas segundo especificações de Projecto.

| Código | Un | Descrição | Rendimento | Preço | Importância |
|---|---|---|---|---|---|
| mt53pdi053m | Ud | Protector de mãos para porta interior, de lâmina vinílica transparente, flexível, de 2 mm de espessura, 1200 mm de altura e 90° de abertura, para colocar no aro e na folha da porta, com guias laterais autocolantes, de alumínio. (material) | 1 | 7021.24 | 7021.240 |
| mo080 | h | Ajudante de montador. (mão de obra) | 0.14 | 604.97 | 84.696 |
| % | % | Custos directos complementares | 2 % | 7105.936 | 142.119 |
|  |  | Custos directos |  |  | 7248.055 |
