# Banda protectora de vinil

- Propriedade do ficheiro: CYPE Ingenieros S.A.
- Formato: FIEBDC-3/2016
- Programa: Gerador de preços para construção civil. CYPE Ingenieros, S.A.
- Data: 17/04/2024
- Âmbito geográfico: Angola
- Moeda: AOA
- Custos indirectos: 3 %
- IVA: 18 %

## S Equipamentos fixos e sinalização

### SD Protecções

#### SDP Fitas protectoras de paramentos verticais

**SDP010** m Banda protectora de vinil.
Banda protectora de vinil, de 180 mm de largura e 2 mm de espessura, de cor cinzento, fixada através cola de poliuretano ao paramento.
Inclui: Marcação. Fixação da banda ao paramento vertical.
Critério de medição de projecto: Comprimento medido entre eixos, segundo documentação gráfica de Projecto.
Critério de medição de obra: Medir-se-á, a eixos, o comprimento realmente executado segundo especificações de Projecto.

| Código | Un | Descrição | Rendimento | Preço | Importância |
|---|---|---|---|---|---|
| mt53pdi010na | m | Banda protectora de vinil, de 180 mm de largura e 2 mm de espessura, de cor cinzento, Euroclasse B-s1, d0 de reacção ao fogo, segundo NP EN 13501-1. (material) | 1.05 | 6877.94 | 7221.837 |
| mt47adc110a | kg | Cola especial de poliuretano bicomponente. (material) | 0.3 | 5547.55 | 1664.265 |
| mo011 | h | Oficial de 1ª montador. (mão de obra) | 0.07 | 1057.3 | 74.011 |
| mo080 | h | Ajudante de montador. (mão de obra) | 0.07 | 604.97 | 42.348 |
| % | % | Custos directos complementares | 2 % | 9002.461 | 180.049 |
|  |  | Custos directos |  |  | 9182.510 |

Resíduos:
- colocação: mt53pdi010na; factor de resíduo 0.0556931
- colocação: mt47adc110a Cola especial de poliuretano bicomponente; factor de resíduo 0.038685

## Recursos

**mt53pdi010na** m Banda protectora de vinil
Dados técnicos: Custo energético 28.984 MJ; Emissão de CO2 1.439 kg; Código LER 17 02 03; Massa do elemento 0.29 kg; Volume 0.000483 m3
Resíduos:
- embalagem: re170203 Plástico. (componente de resíduo); rendimento 0.009 kg; Código LER 17 02 03; Massa do elemento 1 kg; Volume 0.001667 m3

**mt47adc110a** kg Cola especial de poliuretano bicomponente
Dados técnicos: Custo energético 144.471 MJ; Emissão de CO2 7.014 kg; Código LER 17 09 04; Massa do elemento 1 kg; Volume 0.000667 m3
Resíduos:
- embalagem: re170203 Plástico; rendimento 0.003 kg
