# Escada metálica em caracol

- Propriedade do ficheiro: CYPE Ingenieros S.A.
- Formato: FIEBDC-3/2016
- Programa: Gerador de preços para construção civil. CYPE Ingenieros, S.A.
- Data: 17/04/2024
- Âmbito geográfico: Angola
- Moeda: AOA
- Custos indirectos: 3 %
- IVA: 18 %

## S Equipamentos fixos e sinalização

### SE Escadas pré-fabricadas

#### SET Em caracol

**SET010** Ud Escada metálica em caracol.
Escada metálica em caracol para um piso interior de habitação, de até 3,00 m de altura livre, de 1,20 m de diâmetro, formada com perfis de aço laminado a frio, formando uma árvore central de 100 mm de diâmetro, degraus de chapa estampada de 3 mm de espessura, guarda formada por barras verticais de varão de aço liso e corrimão com acabamento em PVC. Inclusive tapamento de abertura superior, elementos de fixação e tinta antioxidante. Realizada em oficina e montada em obra com trabalhos auxiliares de pedreiro incluídos. Completamente terminada.
Inclui: Marcação e fixação da estrutura central. Marcação dos degraus. Colocação e fixação prévia dos degraus. Nivelamento e ajuste da posição dos degraus. Acabamento dos degraus. Marcação e colocação da guarda e corrimão. Fixação definitiva.
Critério de medição de projecto: Número de unidades previstas, segundo documentação gráfica de Projecto.
Critério de medição de obra: Medir-se-á o número de unidades realmente executadas segundo especificações de Projecto.

| Código | Un | Descrição | Rendimento | Preço | Importância |
|---|---|---|---|---|---|
| mt26eme020a | Ud | Elementos de ancoragem e fixação de escada metálica de caracol para um piso de altura livre até 3,00 m e 1,2 m de diâmetro, no interior de uma habitação. (material) | 1 | 107010.58 | 107010.580 |
| mt26eme010aa | Ud | Escada metálica de caracol para um piso de altura livre até 3,00 m e 1,2 m de diâmetro, realizada com perfis de aço laminado a frio, formando uma árvore central de 100 mm de diâmetro, degraus de chapa estampada de 3 mm de espessura, guarda de barras verticais de varão de aço liso e corrimão com acabamento em PVC. (material) | 1 | 1823067.82 | 1823067.820 |
| mo018 | h | Oficial de 1ª serralheiro. (mão de obra) | 4.939 | 1042.42 | 5148.512 |
| mo059 | h | Ajudante de serralheiro. (mão de obra) | 4.939 | 606.12 | 2993.627 |
| % | % | Custos directos complementares | 2 % | 1938220.539 | 38764.411 |
|  |  | Custos directos |  |  | 1976984.950 |
