# Chuveiro de mão

- Propriedade do ficheiro: CYPE Ingenieros S.A.
- Formato: FIEBDC-3/2016
- Programa: Gerador de preços para construção civil. CYPE Ingenieros, S.A.
- Data: 26/10/2024
- Âmbito geográfico: Angola
- Moeda: AOA
- Custos indirectos: 3 %
- IVA: 18 %

## S Equipamentos fixos e sinalização

### SG Torneiras

#### SGD Para chuveiros

**SGD080** Ud Chuveiro de mão.
Chuveiro de mão, acabamento cromado, com dois tipos de jacto (Rain e Jet), com limitador de caudal a 5,7 l/min, aro protector de silicone com tecnologia ShockProof e sistema anticalcário.
Inclui: Ligação e verificação do seu correcto funcionamento.
Critério de medição de projecto: Número de unidades previstas, segundo documentação gráfica de Projecto.
Critério de medição de obra: Medir-se-á o número de unidades realmente colocadas segundo especificações de Projecto.

| Código | Un | Descrição | Rendimento | Preço | Importância |
|---|---|---|---|---|---|
| mt31gro134a | Ud | Chuveiro de mão, acabamento cromado, com dois tipos de jacto (Rain e Jet), com limitador de caudal a 5,7 l/min, aro protector de silicone com tecnologia ShockProof e sistema anticalcário. (material) | 1 | 36574.57 | 36574.570 |
| mo008 | h | Oficial de 1ª canalizador. (mão de obra) | 0.059 | 1084.69 | 63.997 |
| % | % | Custos directos complementares | 2 % | 36638.567 | 732.771 |
|  |  | Custos directos |  |  | 37371.338 |
