# Porta-rolos para casa de banho

- Propriedade do ficheiro: CYPE Ingenieros S.A.
- Formato: FIEBDC-3/2016
- Programa: Gerador de preços para construção civil. CYPE Ingenieros, S.A.
- Data: 17/04/2024
- Âmbito geográfico: Angola
- Moeda: AOA
- Custos indirectos: 3 %
- IVA: 18 %

## S Equipamentos fixos e sinalização

### SM Casas de banho

#### SMA Acessórios

**SMA040** Ud Porta-rolos para casa de banho.
Porta-rolos de papel higiénico, doméstico, de aço inoxidável AISI 304, acabamento cromado, de 132x132x80 mm. Fixação ao suporte com as fixações fornecidas pelo fabricante.
Inclui: Marcação. Colocação e fixação.
Critério de medição de projecto: Número de unidades previstas, segundo documentação gráfica de Projecto.
Critério de medição de obra: Medir-se-á o número de unidades realmente colocadas segundo especificações de Projecto.

| Código | Un | Descrição | Rendimento | Preço | Importância |
|---|---|---|---|---|---|
| mt31abn040a | Ud | Porta-rolos de papel higiénico, doméstico, sem tampa, de aço inoxidável AISI 304, acabamento cromado, de 132x132x80 mm. (material) | 1 | 36145.8 | 36145.800 |
| mo107 | h | Ajudante de canalizador. (mão de obra) | 0.149 | 603.82 | 89.969 |
| % | % | Custos directos complementares | 2 % | 36235.769 | 724.715 |
|  |  | Custos directos |  |  | 36960.484 |

## Recursos

**mt31abn040a** Ud Porta-rolos de papel higiénico, doméstico, sem tampa, de aço inoxidável AISI 304, acabamento cromado, de 132x132x80 mm
Dados técnicos: Custo energético 21.468 MJ; Emissão de CO2 3.211 kg
Resíduos:
- embalagem: re150101 Embalagens de papel e cartão. (componente de resíduo); rendimento 0.072 kg; Código LER 15 01 01; Massa do elemento 1 kg; Volume 0.001333 m3
