# Toalheiro para casa de banho

- Propriedade do ficheiro: CYPE Ingenieros S.A.
- Formato: FIEBDC-3/2016
- Programa: Gerador de preços para construção civil. CYPE Ingenieros, S.A.
- Data: 17/04/2024
- Âmbito geográfico: Angola
- Moeda: AOA
- Custos indirectos: 3 %
- IVA: 18 %

## S Equipamentos fixos e sinalização

### SM Casas de banho

#### SMA Acessórios

**SMA045** Ud Toalheiro para casa de banho.
Prateleira para toalhas, de aço inoxidável AISI 304 com acabamento acetinado, de 600x230 mm. Fixação ao suporte com as fixações fornecidas pelo fabricante.
Inclui: Marcação. Colocação e fixação.
Critério de medição de projecto: Número de unidades previstas, segundo documentação gráfica de Projecto.
Critério de medição de obra: Medir-se-á o número de unidades realmente colocadas segundo especificações de Projecto.

| Código | Un | Descrição | Rendimento | Preço | Importância |
|---|---|---|---|---|---|
| mt31abp060a | Ud | Prateleira para toalhas, de aço inoxidável AISI 304 com acabamento acetinado, de 600x230 mm. (material) | 1 | 66547.5 | 66547.500 |
| mo107 | h | Ajudante de canalizador. (mão de obra) | 0.297 | 603.82 | 179.335 |
| % | % | Custos directos complementares | 2 % | 66726.835 | 1334.537 |
|  |  | Custos directos |  |  | 68061.372 |
