# Dispensador de papel higiénico

- Propriedade do ficheiro: CYPE Ingenieros S.A.
- Formato: FIEBDC-3/2016
- Programa: Gerador de preços para construção civil. CYPE Ingenieros, S.A.
- Data: 26/10/2024
- Âmbito geográfico: Angola
- Moeda: AOA
- Custos indirectos: 3 %
- IVA: 18 %

## S Equipamentos fixos e sinalização

### SM Casas de banho

#### SME Dispensadores de papel

**SME010** Ud Dispensador de papel higiénico.
Porta-rolos de papel higiénico, doméstico, de 125x130x125 mm, com disposição mural, carcaça de aço inoxidável AISI 304 com acabamento cromado.
Inclui: Marcação. Colocação e fixação.
Critério de medição de projecto: Número de unidades previstas, segundo documentação gráfica de Projecto.
Critério de medição de obra: Medir-se-á o número de unidades realmente colocadas segundo especificações de Projecto.

| Código | Un | Descrição | Rendimento | Preço | Importância |
|---|---|---|---|---|---|
| mt31abp053a | Ud | Porta-rolos de papel higiénico, doméstico, de 125x130x125 mm, com disposição mural, carcaça de aço inoxidável AISI 304 com acabamento cromado. (material) | 1 | 56803.24 | 56803.240 |
| mo107 | h | Ajudante de canalizador. (mão de obra) | 0.223 | 619.46 | 138.140 |
| % | % | Custos directos complementares | 2 % | 56941.380 | 1138.828 |
|  |  | Custos directos |  |  | 58080.208 |
