# Dispensador de papel toalha

- Propriedade do ficheiro: CYPE Ingenieros S.A.
- Formato: FIEBDC-3/2016
- Programa: Gerador de preços para construção civil. CYPE Ingenieros, S.A.
- Data: 17/04/2024
- Âmbito geográfico: Angola
- Moeda: AOA
- Custos indirectos: 3 %
- IVA: 18 %

## S Equipamentos fixos e sinalização

### SM Casas de banho

#### SME Dispensadores de papel

**SME020** Ud Dispensador de papel toalha.
Toalheiro de papel mecha, tampa de policarbonato fumé e base de ABS de cor branca, de 320x255x270 mm, para um rolo de papel mecha de 195 mm de diâmetro.
Inclui: Marcação. Colocação e fixação.
Critério de medição de projecto: Número de unidades previstas, segundo documentação gráfica de Projecto.
Critério de medição de obra: Medir-se-á o número de unidades realmente colocadas segundo especificações de Projecto.

| Código | Un | Descrição | Rendimento | Preço | Importância |
|---|---|---|---|---|---|
| mt31abn055a | Ud | Toalheiro de papel mecha, tampa de policarbonato fumé e base de ABS de cor branca, de 320x255x270 mm, para um rolo de papel mecha de 195 mm de diâmetro. (material) | 1 | 75728.05 | 75728.050 |
| mo107 | h | Ajudante de canalizador. (mão de obra) | 0.223 | 603.82 | 134.652 |
| % | % | Custos directos complementares | 2 % | 75862.702 | 1517.254 |
|  |  | Custos directos |  |  | 77379.956 |

## Recursos

**mt31abn055a** Ud Toalheiro de papel mecha
Dados técnicos: Custo energético 123.076 MJ; Emissão de CO2 6.170 kg
Resíduos:
- embalagem: re150101 Embalagens de papel e cartão. (componente de resíduo); rendimento 0.072 kg; Código LER 15 01 01; Massa do elemento 1 kg; Volume 0.001333 m3
