# Bebedouro de água

- Propriedade do ficheiro: CYPE Ingenieros S.A.
- Formato: FIEBDC-3/2016
- Programa: Gerador de preços para construção civil. CYPE Ingenieros, S.A.
- Data: 26/10/2024
- Âmbito geográfico: Angola
- Moeda: AOA
- Custos indirectos: 3 %
- IVA: 18 %

## S Equipamentos fixos e sinalização

### SM Casas de banho

#### SMK Bebedouros

**SMK010** Ud Bebedouro de água.
Bebedouro de água, mural, de 115x300x300 mm, com carcaça de aço inoxidável AISI 304, torneira com regulação da altura de jacto, válvula de drenagem e soporte traseiro para fixação mural, com válvula de corte. Inclusive ligação à rede de água fria e à rede de drenagem existentes e fixação ao suporte. Totalmente instalado, ligado, testado e em funcionamento.
Inclui: Implantação e traçado no paramento suporte da situação do aparelho. Colocação, nivelamento e fixação dos elementos de suporte. Nivelação, aprume e colocação do aparelho. Ligação à rede de água fria e à rede de drenagem.
Critério de medição de projecto: Número de unidades previstas, segundo documentação gráfica de Projecto.
Critério de medição de obra: Medir-se-á o número de unidades realmente colocadas segundo especificações de Projecto.

| Código | Un | Descrição | Rendimento | Preço | Importância |
|---|---|---|---|---|---|
| mt30fue010a | Ud | Bebedouro de água, mural, de 115x300x300 mm, com carcaça de aço inoxidável AISI 304, torneira com regulação da altura de jacto, válvula de drenagem e soporte traseiro para fixação mural. (material) | 1 | 871449.52 | 871449.520 |
| mt37sve010a | Ud | Válvula de esfera de latão niquelado para enroscar de 3/8". (material) | 1 | 5153.03 | 5153.030 |
| mo107 | h | Ajudante de canalizador. (mão de obra) | 0.297 | 619.46 | 183.980 |
| % | % | Custos directos complementares | 2 % | 876786.530 | 17535.731 |
|  |  | Custos directos |  |  | 894322.261 |

## Recursos

**mt30fue010a** Ud Bebedouro de água
Dados técnicos: Custo energético 62.713 MJ; Emissão de CO2 10.370 kg
Resíduos:
- embalagem: re150101 Embalagens de papel e cartão. (componente de resíduo); rendimento 1.494 kg; Código LER 15 01 01; Massa do elemento 1 kg; Volume 0.001333 m3

**mt37sve010a** Ud Válvula de esfera de latão niquelado para enroscar de 3/8"
Dados técnicos: Custo energético 298.729 MJ; Emissão de CO2 20.121 kg
Resíduos:
- embalagem: re150101 Embalagens de papel e cartão; rendimento 0.072 kg
