# Barra de apoio para deficientes, reabilitação e idosos

- Propriedade do ficheiro: CYPE Ingenieros S.A.
- Formato: FIEBDC-3/2016
- Programa: Gerador de preços para construção civil. CYPE Ingenieros, S.A.
- Data: 17/04/2024
- Âmbito geográfico: Angola
- Moeda: AOA
- Custos indirectos: 3 %
- IVA: 18 %

## S Equipamentos fixos e sinalização

### SP Aparelhos sanitários adaptados e ajudas técnicas

#### SPA Assentos, barras de apoio e corrimões

**SPA020** Ud Barra de apoio para deficientes, reabilitação e idosos.
Barra de apoio para deficientes, reabilitação e idosos, para sanita, colocada na parede direita, com forma de L, de aço inoxidável AISI 304 acabamento mate, de dimensões totais 480x480 mm com tubo de 33 mm de diâmetro exterior e 1,5 mm de espessura. Inclusive elementos de fixação.
Inclui: Implantação e traçado no paramento da localização da barra. Colocação, nivelamento e fixação dos elementos de suporte. Limpeza do elemento.
Critério de medição de projecto: Número de unidades previstas, segundo documentação gráfica de Projecto.
Critério de medição de obra: Medir-se-á o número de unidades realmente colocadas segundo especificações de Projecto.

| Código | Un | Descrição | Rendimento | Preço | Importância |
|---|---|---|---|---|---|
| mt31abp134cc | Ud | Barra de apoio para deficientes, reabilitação e idosos, para sanita, colocada na parede direita, com forma de L, de aço inoxidável AISI 304 acabamento mate, de dimensões totais 480x480 mm com tubo de 33 mm de diâmetro exterior e 1,5 mm de espessura, inclusive fixações de aço inoxidável. (material) | 1 | 109682.28 | 109682.280 |
| mo107 | h | Ajudante de canalizador. (mão de obra) | 1.188 | 603.82 | 717.338 |
| % | % | Custos directos complementares | 2 % | 110399.618 | 2207.992 |
|  |  | Custos directos |  |  | 112607.610 |
