# Barra de apoio para deficientes, reabilitação e idosos

- Propriedade do ficheiro: CYPE Ingenieros S.A.
- Formato: FIEBDC-3/2016
- Programa: Gerador de preços para construção civil. CYPE Ingenieros, S.A.
- Data: 17/04/2024
- Âmbito geográfico: Angola
- Moeda: AOA
- Custos indirectos: 3 %
- IVA: 18 %

## S Equipamentos fixos e sinalização

### SP Aparelhos sanitários adaptados e ajudas técnicas

#### SPA Assentos, barras de apoio e corrimões

**SPA020** Ud Barra de apoio para deficientes, reabilitação e idosos.
Pega de apoio para deficientes, reabilitação e idosos, para banheira, acabamento cromado, de 349 mm de comprimento. Inclusive elementos de fixação.
Inclui: Implantação e traçado no paramento da localização da barra. Colocação, nivelamento e fixação dos elementos de suporte. Limpeza do elemento.
Critério de medição de projecto: Número de unidades previstas, segundo documentação gráfica de Projecto.
Critério de medição de obra: Medir-se-á o número de unidades realmente colocadas segundo especificações de Projecto.

| Código | Un | Descrição | Rendimento | Preço | Importância |
|---|---|---|---|---|---|
| mt31gro540a | Ud | Pega de apoio para deficientes, reabilitação e idosos, para banheira, acabamento cromado, de 349 mm de comprimento, inclusive parafusos e buchas. (material) | 1 | 74874.59 | 74874.590 |
| mo107 | h | Ajudante de canalizador. (mão de obra) | 1.188 | 603.82 | 717.338 |
| % | % | Custos directos complementares | 2 % | 75591.928 | 1511.839 |
|  |  | Custos directos |  |  | 77103.767 |
