# Cofre

- Propriedade do ficheiro: CYPE Ingenieros S.A.
- Formato: FIEBDC-3/2016
- Programa: Gerador de preços para construção civil. CYPE Ingenieros, S.A.
- Data: 26/10/2024
- Âmbito geográfico: Angola
- Moeda: AOA
- Custos indirectos: 3 %
- IVA: 18 %

## S Equipamentos fixos e sinalização

### SS Segurança

#### SSC Cofres

**SSC010** Ud Cofre.
Fornecimento e instalação superficial de cofre doméstico, com fechadura com chave gorje, cor cinzento, de 252x342x250 mm de dimensões exteriores, 240x338x210 mm de dimensões interiores, 6,0 mm de espessura da porta e 2,0 mm de espessura das paredes.
Inclui: Marcação. Colocação do cofre.
Critério de medição de projecto: Número de unidades previstas, segundo documentação gráfica de Projecto.
Critério de medição de obra: Medir-se-á o número de unidades realmente colocadas segundo especificações de Projecto.

| Código | Un | Descrição | Rendimento | Preço | Importância |
|---|---|---|---|---|---|
| mt41btv600aaae | Ud | Cofre doméstico para instalar na superfície, com fechadura com chave gorje e duas trancas de 20 mm de diâmetro, cor cinzento, de 252x342x250 mm de dimensões exteriores, 240x338x210 mm de dimensões interiores, 6 mm de espessura da porta e 2 mm de espessura das paredes, com iluminação interior com led. (material) | 1 | 109052.64 | 109052.640 |
| mo011 | h | Oficial de 1ª montador. (mão de obra) | 0.708 | 1084.69 | 767.961 |
| mo080 | h | Ajudante de montador. (mão de obra) | 0.708 | 620.64 | 439.413 |
| mo020 | h | Oficial de 1ª construção. (mão de obra) | 1.388 | 1055.59 | 1465.159 |
| mo077 | h | Ajudante de construção. (mão de obra) | 1.388 | 620.64 | 861.448 |
| % | % | Custos directos complementares | 2 % | 112586.621 | 2251.732 |
|  |  | Custos directos |  |  | 114838.353 |
