# Superfície táctil anti-deslizante de resinas líquidas

- Propriedade do ficheiro: CYPE Ingenieros S.A.
- Formato: FIEBDC-3/2016
- Programa: Gerador de preços para construção civil. CYPE Ingenieros, S.A.
- Data: 17/04/2024
- Âmbito geográfico: Angola
- Moeda: AOA
- Custos indirectos: 3 %
- IVA: 18 %

## S Equipamentos fixos e sinalização

### ST Sistemas para pavimentos tácteis

#### STR Resinas

**STR010** m² Superfície táctil anti-deslizante de resinas líquidas.
Superfície táctil anti-deslizante de resinas líquidas de metacrilato, realizada "in situ" com moldes sobre o pavimento, formada por botões cilíndricos troncocónicos de 22,5 mm de diâmetro na base e 20 mm na parte superior, com uma separação de 57 mm entre eixos e uma altura de 3 mm, com aplicação prévia de resina epóxi bicomponente.
Inclui: Limpeza da superfície suporte. Lixar as pequenas aderências e imperfeições. Aplicação da camada base. Marcação e fixação dos moldes ao pavimento. Aplicação da resina. Remoção dos moldes.
Critério de medição de projecto: Superfície medida segundo documentação gráfica de Projecto.
Critério de medição de obra: Medir-se-á a superfície realmente executada segundo especificações de Projecto.

| Código | Un | Descrição | Rendimento | Preço | Importância |
|---|---|---|---|---|---|
| mt47pcd020a | kg | Resina epóxi bicomponente. (material) | 0.5 | 83230.44 | 41615.220 |
| mt47pta050 | kg | Resina líquida de metacrilato, de secagem ultra-rápida. (material) | 4 | 23256.96 | 93027.840 |
| mt47pta055 | kg | Catalizador para resina de metacrilato. (material) | 0.5 | 186103.28 | 93051.640 |
| mt47pta025 | m² | Molde não reutilizável para a execução de superfícies tácteis de resinas líquidas em pavimento. (material) | 1 | 46525.82 | 46525.820 |
| mt27wav030 | m | Fita de papel de 5 cm de largura. (material) | 2 | 89.18 | 178.360 |
| mo020 | h | Oficial de 1ª construção. (mão de obra) | 3.773 | 1028.94 | 3882.191 |
| mo113 | h | Operário não qualificado construção. (mão de obra) | 3.493 | 581.64 | 2031.669 |
| % | % | Custos directos complementares | 2 % | 280312.740 | 5606.255 |
|  |  | Custos directos |  |  | 285918.995 |

Resíduos:
- colocação: mt47pcd020a Resina epóxi bicomponente; factor de resíduo 0.03
- colocação: mt47pta050 Resina líquida de metacrilato, de secagem ultra-rápida; factor de resíduo 0.03
- colocação: mt27wav030 Fita de papel de 5 cm de largura; factor de resíduo 0.0440299

## Recursos

**mt47pcd020a** kg Resina epóxi bicomponente
Dados técnicos: Custo energético 86.761 MJ; Emissão de CO2 3.294 kg; Código LER 17 09 04; Massa do elemento 1 kg; Volume 0.000667 m3
Resíduos:
- embalagem: re170203 Plástico. (componente de resíduo); rendimento 0.003 kg; Código LER 17 02 03; Massa do elemento 1 kg; Volume 0.001667 m3

**mt47pta050** kg Resina líquida de metacrilato, de secagem ultra-rápida
Dados técnicos: Custo energético 86.761 MJ; Emissão de CO2 3.294 kg; Código LER 17 09 04; Massa do elemento 1 kg; Volume 0.000667 m3
Resíduos:
- embalagem: re170203 Plástico; rendimento 0.003 kg

**mt27wav030** m Fita de papel de 5 cm de largura
Dados técnicos: Custo energético 0.004 MJ; Emissão de CO2 0.006 kg; Código LER 20 01 01; Massa do elemento 0.0067 kg; Volume 0.000009 m3
