# Banco de madeira para vestiário

- Propriedade do ficheiro: CYPE Ingenieros S.A.
- Formato: FIEBDC-3/2016
- Programa: Gerador de preços para construção civil. CYPE Ingenieros, S.A.
- Data: 26/10/2024
- Âmbito geográfico: Angola
- Moeda: AOA
- Custos indirectos: 3 %
- IVA: 18 %

## S Equipamentos fixos e sinalização

### SV Vestiários

#### SVB Bancos

**SVB010** Ud Banco de madeira para vestiário.
Banco para vestiário com encosto, cabide, prateleira superior e sapateira, de 1000 mm de comprimento, 380 mm de profundidade e 1810 mm de altura, formado por assento de três tábuas, encosto de uma tábua, cabide de uma tábua com três cabides metálicos, prateleira superior de uma tábua e sapateira de duas tábuas, de madeira envernizada de pinho de Flandres, de 90x20 mm de secção, fixados a uma estrutura tubular de aço, de 35x35 mm de secção, pintada com resina de epóxi/poliéster cor branca. Inclusive acessórios de montagem e elementos de ancoragem a paramento vertical. Totalmente montado.
Inclui: Marcação. Montagem, colocação e fixação do banco.
Critério de medição de projecto: Número de unidades previstas, segundo documentação gráfica de Projecto.
Critério de medição de obra: Medir-se-á o número de unidades realmente colocadas segundo especificações de Projecto.

| Código | Un | Descrição | Rendimento | Preço | Importância |
|---|---|---|---|---|---|
| mt45bvg060a | Ud | Banco para vestiário com encosto, cabide, prateleira superior e sapateira, de 1000 mm de comprimento, 380 mm de profundidade e 1810 mm de altura, formado por assento de três tábuas, encosto de uma tábua, cabide de uma tábua com três cabides metálicos, prateleira superior de uma tábua e sapateira de duas tábuas, de madeira envernizada de pinho de Flandres, de 90x20 mm de secção, fixados a uma estrutura tubular de aço, de 35x35 mm de secção, pintada com resina de epóxi/poliéster cor branca, inclusive acessórios de montagem e elementos de ancoragem a paramento vertical. (material) | 1 | 180374.81 | 180374.810 |
| mo011 | h | Oficial de 1ª montador. (mão de obra) | 0.297 | 1084.69 | 322.153 |
| mo080 | h | Ajudante de montador. (mão de obra) | 0.297 | 620.64 | 184.330 |
| % | % | Custos directos complementares | 2 % | 180881.293 | 3617.626 |
|  |  | Custos directos |  |  | 184498.919 |

## Recursos

**mt45bvg060a** Ud Banco para vestiário com encosto
Dados técnicos: Custo energético 617.071 MJ; Emissão de CO2 -4.053 kg
Resíduos:
- embalagem: re150101 Embalagens de papel e cartão. (componente de resíduo); rendimento 0.509 kg; Código LER 15 01 01; Massa do elemento 1 kg; Volume 0.001333 m3
