# Banco de madeira para vestiário

- Propriedade do ficheiro: CYPE Ingenieros S.A.
- Formato: FIEBDC-3/2016
- Programa: Gerador de preços para construção civil. CYPE Ingenieros, S.A.
- Data: 26/10/2024
- Âmbito geográfico: Angola
- Moeda: AOA
- Custos indirectos: 3 %
- IVA: 18 %

## S Equipamentos fixos e sinalização

### SV Vestiários

#### SVB Bancos

**SVB010** Ud Banco de madeira para vestiário.
Banco duplo para vestiário com encosto e sapateira, de 1000 mm de comprimento, 780 mm de profundidade e 810 mm de altura, formado por dois assentos de três tábuas, dois encostos de uma tábua e duas sapateiras de duas tábuas cada um, de madeira envernizada de pinho de Flandres, de 90x20 mm de secção, fixados a uma estrutura tubular de aço, de 35x35 mm de secção, pintada com resina de epóxi/poliéster cor branca. Inclusive acessórios de montagem. Totalmente montado.
Inclui: Marcação. Montagem e colocação do banco.
Critério de medição de projecto: Número de unidades previstas, segundo documentação gráfica de Projecto.
Critério de medição de obra: Medir-se-á o número de unidades realmente colocadas segundo especificações de Projecto.

| Código | Un | Descrição | Rendimento | Preço | Importância |
|---|---|---|---|---|---|
| mt45bvg050a | Ud | Banco duplo para vestiário com encosto e sapateira, de 1000 mm de comprimento, 780 mm de profundidade e 810 mm de altura, formado por dois assentos de três tábuas, dois encostos de uma tábua e duas sapateiras de duas tábuas cada um, de madeira envernizada de pinho de Flandres, de 90x20 mm de secção, fixados a uma estrutura tubular de aço, de 35x35 mm de secção, pintada com resina de epóxi/poliéster cor branca, inclusive acessórios de montagem. (material) | 1 | 271797.66 | 271797.660 |
| mo011 | h | Oficial de 1ª montador. (mão de obra) | 0.267 | 1084.69 | 289.612 |
| mo080 | h | Ajudante de montador. (mão de obra) | 0.267 | 620.64 | 165.711 |
| % | % | Custos directos complementares | 2 % | 272252.983 | 5445.060 |
|  |  | Custos directos |  |  | 277698.043 |

## Recursos

**mt45bvg050a** Ud Banco duplo para vestiário com encosto e sapateira
Dados técnicos: Custo energético 783.321 MJ; Emissão de CO2 -5.255 kg
Resíduos:
- embalagem: re150101 Embalagens de papel e cartão. (componente de resíduo); rendimento 0.517 kg; Código LER 15 01 01; Massa do elemento 1 kg; Volume 0.001333 m3
