# Caixa de publicidade

- Propriedade do ficheiro: CYPE Ingenieros S.A.
- Formato: FIEBDC-3/2016
- Programa: Gerador de preços para construção civil. CYPE Ingenieros, S.A.
- Data: 17/04/2024
- Âmbito geográfico: Angola
- Moeda: AOA
- Custos indirectos: 3 %
- IVA: 18 %

## S Equipamentos fixos e sinalização

### SZ Zonas comuns

#### SZB Hall

**SZB017** Ud Caixa de publicidade.
Caixa de publicidade de aço inoxidável AISI 304 acabamento brilhante, de 240x130x300 mm, com grelha decorativa. Inclusive parafusos de fixação e autocolante de publicidade.
Inclui: Marcação. Fixação em paramento com elementos de ancoragem.
Critério de medição de projecto: Número de unidades previstas, segundo documentação gráfica de Projecto.
Critério de medição de obra: Medir-se-á o número de unidades realmente colocadas segundo especificações de Projecto.

| Código | Un | Descrição | Rendimento | Preço | Importância |
|---|---|---|---|---|---|
| mt45btv555ic | Ud | Caixa de publicidade de aço inoxidável AISI 304 acabamento brilhante, de 240x130x300 mm, com grelha decorativa, parafusos de fixação e autocolante de publicidade. (material) | 1 | 53267.48 | 53267.480 |
| mo080 | h | Ajudante de montador. (mão de obra) | 0.14 | 604.97 | 84.696 |
| % | % | Custos directos complementares | 2 % | 53352.176 | 1067.044 |
|  |  | Custos directos |  |  | 54419.220 |

## Recursos

**mt45btv555ic** Ud Caixa de publicidade de aço inoxidável AISI 304 acabamento brilhante
Dados técnicos: Custo energético 0.018 MJ; Emissão de CO2 0.028 kg
Resíduos:
- embalagem: re150101 Embalagens de papel e cartão. (componente de resíduo); rendimento 0.033 kg; Código LER 15 01 01; Massa do elemento 1 kg; Volume 0.001333 m3
