# Projector de parede

- Propriedade do ficheiro: CYPE Ingenieros S.A.
- Formato: FIEBDC-3/2016
- Programa: Gerador de preços para construção civil. CYPE Ingenieros, S.A.
- Data: 18/04/2024
- Âmbito geográfico: Angola
- Moeda: AOA
- Custos indirectos: 3 %
- IVA: 18 %

## U Infra-estruturas no logradouro

### UI Iluminacão exterior

#### UID Projectores de parede

**UID010** Ud Projector de parede.
Projector de parede formado por luminária orientável, de 176x60x369 mm, de 25,7 W, alimentação a 220/240 V e 50-60 Hz, com lâmpada LED não substituível, temperatura de cor 3000 K, com corpo de alumínio injectado, acabamento lacado, cor cinzento acabamento texturizado com fecho de vidro temperado, feixe de luz extensivo e rótula de aço inoxidável para ângulos entre 90° e -30° com o plano horizontal, índice de reprodução cromática maior de 80, fluxo luminoso 2672 lúmens, graus de protecção IP66 e IK07, e isolamento classe I.
Inclui: Marcação. Montagem, ligação e verificação do seu correcto funcionamento.
Critério de medição de projecto: Número de unidades previstas, segundo documentação gráfica de Projecto.
Critério de medição de obra: Medir-se-á o número de unidades realmente executadas segundo especificações de Projecto.

| Código | Un | Descrição | Rendimento | Preço | Importância |
|---|---|---|---|---|---|
| mt34dlg010be | Ud | Luminária orientável, de 176x60x369 mm, de 25,7 W, alimentação a 220/240 V e 50-60 Hz, com lâmpada LED não substituível, temperatura de cor 3000 K, com corpo de alumínio injectado, acabamento lacado, cor cinzento acabamento texturizado com fecho de vidro temperado, feixe de luz extensivo e rótula de aço inoxidável para ângulos entre 90° e -30° com o plano horizontal, índice de reprodução cromática maior de 80, fluxo luminoso 2672 lúmens, graus de protecção IP66 e IK07, e isolamento classe I. (material) | 1 | 481402.53 | 481402.530 |
| mo003 | h | Oficial de 1ª electricista. (mão de obra) | 0.427 | 1057.3 | 451.467 |
| mo102 | h | Ajudante de electricista. (mão de obra) | 0.427 | 603.82 | 257.831 |
| % | % | Custos directos complementares | 2 % | 482111.828 | 9642.237 |
|  |  | Custos directos |  |  | 491754.065 |
