# Vedação natural

- Propriedade do ficheiro: CYPE Ingenieros S.A.
- Formato: FIEBDC-3/2016
- Programa: Gerador de preços para construção civil. CYPE Ingenieros, S.A.
- Data: 06/11/2025
- Âmbito geográfico: Angola
- Moeda: AOA
- Custos indirectos: 3 %
- IVA: 18 %

## U Infra-estruturas no logradouro

### UJ Jardins

#### UJV Vedação e ocultação

**UJV020** m² Vedação natural.
Vedação de brezo natural, gramagem grossa, 8 kg/m², tecido a cada 10 cm com rame galvanizado de 1 mm de diâmetro, ocultação de 100%, fixado com arame galvanizado sobre um suporte existente.
Inclui: Colocação da vedação natural e fixação com arame galvanizado.
Critério de medição de projecto: Superfície medida segundo documentação gráfica de Projecto.
Critério de medição de obra: Medir-se-á a superfície realmente executada segundo especificações de Projecto.

| Código | Un | Descrição | Rendimento | Preço | Importância |
|---|---|---|---|---|---|
| mt48cnj010m | m² | Brezo natural, gramagem grossa, 8 kg/m², tecido a cada 10 cm com rame galvanizado de 1 mm de diâmetro, ocultação de 100%, fornecido em rolos de 180 cm de altura e 300 cm de comprimento. (material) | 1 | 3093.24 | 3093.240 |
| mt08var050 | kg | Arame galvanizado para atar, de 1,30 mm de diâmetro. (material) | 0.1 | 283.51 | 28.351 |
| mo040 | h | Oficial de 1ª jardineiro. (mão de obra) | 0.135 | 1101.86 | 148.751 |
| mo115 | h | Operário jardineiro. (mão de obra) | 0.135 | 622.83 | 84.082 |
| % | % | Custos directos complementares | 2 % | 3354.424 | 67.088 |
|  |  | Custos directos |  |  | 3421.512 |

Resíduos:
- colocação: mt48cnj010m; factor de resíduo 0.0015
- colocação: mt08var050 Arame galvanizado para atar, de 1,30 mm de diâmetro; factor de resíduo 0.0038

## Recursos

**mt48cnj010m** m² Brezo natural, gramagem grossa
Dados técnicos: Custo energético 399.796 MJ; Emissão de CO2 -10.390 kg; Código LER 17 02 01; Massa do elemento 8 kg; Volume 0.007273 m3
Resíduos:
- embalagem: re170203 Plástico. (componente de resíduo); rendimento 0.002 kg; Código LER 17 02 03; Massa do elemento 1 kg; Volume 0.001667 m3

**mt08var050** kg Arame galvanizado para atar, de 1,30 mm de diâmetro
Dados técnicos: Custo energético 25.100 MJ; Emissão de CO2 2.560 kg; Código LER 17 04 05; Massa do elemento 1 kg; Volume 0.000476 m3
