# Banco de madeira

- Propriedade do ficheiro: CYPE Ingenieros S.A.
- Formato: FIEBDC-3/2016
- Programa: Gerador de preços para construção civil. CYPE Ingenieros, S.A.
- Data: 18/04/2024
- Âmbito geográfico: Angola
- Moeda: AOA
- Custos indirectos: 3 %
- IVA: 18 %

## U Infra-estruturas no logradouro

### UM Mobiliário urbano

#### UMB Bancos e mesas

**UMB020** Ud Banco de madeira.
Banco com encosto de madeira, de tábuas de madeira tropical, de 60 cm de comprimento, pintado e envernizado, com suportes de fundição de alumínio, fixado com buchas de expansão de aço, parafusos especiais e pasta química a uma base de betão C20/25 (X0(P); D25; S2; Cl 1,0). Inclusive escavação e betonagem da base de apoio. Totalmente montado.
Inclui: Marcação de alinhamentos e níveis. Escavação. Execução da base de betão. Colocação e fixação das peças.
Critério de medição de projecto: Número de unidades previstas, segundo documentação gráfica de Projecto.
Critério de medição de obra: Medir-se-á o número de unidades realmente executadas segundo especificações de Projecto.

| Código | Un | Descrição | Rendimento | Preço | Importância |
|---|---|---|---|---|---|
| mt52mug070a | Ud | Banco com encosto de madeira, de tábuas de madeira tropical, de 60 cm de comprimento, pintado e envernizado, com suportes de fundição de alumínio. (material) | 1 | 491767.1 | 491767.100 |
| mt52mug200a | Ud | Repercussão, na colocação de banco, de elementos de fixação sobre betão: cunha de expansão de aço, parafusos especiais e pasta química. (material) | 1 | 6991.36 | 6991.360 |
| mt10hmf020ra | m³ | Betão simples C20/25 (X0(P); D25; S2; Cl 1,0), fabricado em central, segundo NP EN 206. (material) | 0.2 | 24740.22 | 4948.044 |
| mo041 | h | Oficial de 1ª construção de obra civil. (mão de obra) | 0.605 | 1028.94 | 622.509 |
| mo087 | h | Ajudante de construção de obra civil. (mão de obra) | 1.21 | 604.97 | 732.014 |
| % | % | Custos directos complementares | 2 % | 505061.027 | 10101.221 |
|  |  | Custos directos |  |  | 515162.248 |

Resíduos:
- colocação: mt10hmf020ra Betão simples C20/25 (X0(P); D25; S2; Cl 1,0), fabricado em central, segundo NP EN 206; factor de resíduo 0.00105925

## Recursos

**mt10hmf020ra** m³ Betão simples C20/25 (X0(P); D25; S2; Cl 1,0), fabricado em central, segundo NP EN 206
Dados técnicos: Custo energético 1840.000 MJ; Emissão de CO2 230.000 kg; Código LER 17 01 01; Massa do elemento 2300 kg; Volume 1.533333 m3
