# Banco de madeira

- Propriedade do ficheiro: CYPE Ingenieros S.A.
- Formato: FIEBDC-3/2016
- Programa: Gerador de preços para construção civil. CYPE Ingenieros, S.A.
- Data: 18/04/2024
- Âmbito geográfico: Angola
- Moeda: AOA
- Custos indirectos: 3 %
- IVA: 18 %

## U Infra-estruturas no logradouro

### UM Mobiliário urbano

#### UMB Bancos e mesas

**UMB020** Ud Banco de madeira.
Banco com encosto metálico, de tábuas de madeira tropical, de 370 cm de comprimento, pintado e envernizado, com suportes de chapa de aço galvanizado, fixado com buchas e parafusos de aço a uma superfície suporte (não incluída neste preço). Totalmente montado.
Inclui: Marcação de alinhamentos e níveis. Colocação e fixação das peças.
Critério de medição de projecto: Número de unidades previstas, segundo documentação gráfica de Projecto.
Critério de medição de obra: Medir-se-á o número de unidades realmente executadas segundo especificações de Projecto.

| Código | Un | Descrição | Rendimento | Preço | Importância |
|---|---|---|---|---|---|
| mt52mug070t | Ud | Banco com encosto metálico, de tábuas de madeira tropical, de 370 cm de comprimento, pintado e envernizado, com suportes de chapa de aço galvanizado. (material) | 1 | 2423129.61 | 2423129.610 |
| mt52mug200b | Ud | Repercussão, na colocação de banco, de elementos de fixação sobre superfície suporte: cunhas e parafusos de aço. (material) | 1 | 4727.48 | 4727.480 |
| mo041 | h | Oficial de 1ª construção de obra civil. (mão de obra) | 0.605 | 1028.94 | 622.509 |
| mo087 | h | Ajudante de construção de obra civil. (mão de obra) | 0.605 | 604.97 | 366.007 |
| % | % | Custos directos complementares | 2 % | 2428845.606 | 48576.912 |
|  |  | Custos directos |  |  | 2477422.518 |
