# Papeleira de ferro fundido

- Propriedade do ficheiro: CYPE Ingenieros S.A.
- Formato: FIEBDC-3/2016
- Programa: Gerador de preços para construção civil. CYPE Ingenieros, S.A.
- Data: 18/04/2024
- Âmbito geográfico: Angola
- Moeda: AOA
- Custos indirectos: 3 %
- IVA: 18 %

## U Infra-estruturas no logradouro

### UM Mobiliário urbano

#### UME Papeleiras

**UME020** Ud Papeleira de ferro fundido.
Papeleira de ferro fundido de solo, com recipiente interior desmontável de forma tronco-prismática invertida de chapa galvanizada, de 40 litros de capacidade, com escudo ou nome da povoação, com sistema de escoamento por gravidade, com buchas de expansão de aço, parafusos especiais e pasta química a uma base de betão C20/25 (X0(P); D25; S2; Cl 1,0). Inclusive escavação e betonagem da base de apoio.
Inclui: Marcação de alinhamentos e níveis. Escavação. Execução da base de betão. Colocação e fixação das peças.
Critério de medição de projecto: Número de unidades previstas, segundo documentação gráfica de Projecto.
Critério de medição de obra: Medir-se-á o número de unidades realmente executadas segundo especificações de Projecto.

| Código | Un | Descrição | Rendimento | Preço | Importância |
|---|---|---|---|---|---|
| mt52mug080f | Ud | Papeleira de ferro fundido de solo, com recipiente interior desmontável de forma tronco-prismática invertida de chapa galvanizada, de 40 litros de capacidade, com escudo ou nome da povoação, com sistema de escoamento por gravidade. (material) | 1 | 449444.41 | 449444.410 |
| mt52mug200d | Ud | Repercussão, na colocação de papeleira, de elementos de fixação sobre betão: cunha de expansão de aço, parafusos especiais e pasta química. (material) | 1 | 6991.36 | 6991.360 |
| mt10hmf020ra | m³ | Betão simples C20/25 (X0(P); D25; S2; Cl 1,0), fabricado em central, segundo NP EN 206. (material) | 0.1 | 24740.22 | 2474.022 |
| mo041 | h | Oficial de 1ª construção de obra civil. (mão de obra) | 0.378 | 1028.94 | 388.939 |
| mo087 | h | Ajudante de construção de obra civil. (mão de obra) | 0.756 | 604.97 | 457.357 |
| % | % | Custos directos complementares | 2 % | 459756.088 | 9195.122 |
|  |  | Custos directos |  |  | 468951.210 |

Resíduos:
- colocação: mt10hmf020ra Betão simples C20/25 (X0(P); D25; S2; Cl 1,0), fabricado em central, segundo NP EN 206; factor de resíduo 0.00105925

## Recursos

**mt10hmf020ra** m³ Betão simples C20/25 (X0(P); D25; S2; Cl 1,0), fabricado em central, segundo NP EN 206
Dados técnicos: Custo energético 1840.000 MJ; Emissão de CO2 230.000 kg; Código LER 17 01 01; Massa do elemento 2300 kg; Volume 1.533333 m3
