# Papeleira de ferro fundido

- Propriedade do ficheiro: CYPE Ingenieros S.A.
- Formato: FIEBDC-3/2016
- Programa: Gerador de preços para construção civil. CYPE Ingenieros, S.A.
- Data: 18/04/2024
- Âmbito geográfico: Angola
- Moeda: AOA
- Custos indirectos: 3 %
- IVA: 18 %

## U Infra-estruturas no logradouro

### UM Mobiliário urbano

#### UME Papeleiras

**UME020** Ud Papeleira de ferro fundido.
Papeleira de ferro fundido de solo, com recipiente interior desmontável de forma tronco-prismática invertida de chapa galvanizada, de 40 litros de capacidade, de estilo histórico, com escudo ou nome da povoação, com sistema de escoamento por gravidade, com buchas e parafusos de aço a uma superfície suporte (não incluída neste preço).
Inclui: Marcação de alinhamentos e níveis. Colocação e fixação das peças.
Critério de medição de projecto: Número de unidades previstas, segundo documentação gráfica de Projecto.
Critério de medição de obra: Medir-se-á o número de unidades realmente executadas segundo especificações de Projecto.

| Código | Un | Descrição | Rendimento | Preço | Importância |
|---|---|---|---|---|---|
| mt52mug080h | Ud | Papeleira de ferro fundido de solo, com recipiente interior desmontável de forma tronco-prismática invertida de chapa galvanizada, de 40 litros de capacidade, de estilo histórico, com escudo ou nome da povoação, com sistema de escoamento por gravidade. (material) | 1 | 669172.8 | 669172.800 |
| mt52mug200e | Ud | Repercussão, na colocação de papeleira, de elementos de fixação sobre superfície suporte: cunhas e parafusos de aço. (material) | 1 | 4727.48 | 4727.480 |
| mo041 | h | Oficial de 1ª construção de obra civil. (mão de obra) | 0.378 | 1028.94 | 388.939 |
| mo087 | h | Ajudante de construção de obra civil. (mão de obra) | 0.378 | 604.97 | 228.679 |
| % | % | Custos directos complementares | 2 % | 674517.898 | 13490.358 |
|  |  | Custos directos |  |  | 688008.256 |
