# Papeleira metálica

- Propriedade do ficheiro: CYPE Ingenieros S.A.
- Formato: FIEBDC-3/2016
- Programa: Gerador de preços para construção civil. CYPE Ingenieros, S.A.
- Data: 26/10/2024
- Âmbito geográfico: Angola
- Moeda: AOA
- Custos indirectos: 3 %
- IVA: 18 %

## U Infra-estruturas no logradouro

### UM Mobiliário urbano

#### UME Papeleiras

**UME010** Ud Papeleira metálica.
Papeleira de aço electrozincado, com suporte vertical, de tipo basculante com chave, boca circular, de 60 litros de capacidade, de chapa perfurada de 1 mm de espessura pintada com tinta de poliéster cor, dimensões totais 785x380x360, com buchas e parafusos de aço a uma superfície suporte (não incluída neste preço).
Inclui: Marcação de alinhamentos e níveis. Colocação e fixação das peças.
Critério de medição de projecto: Número de unidades previstas, segundo documentação gráfica de Projecto.
Critério de medição de obra: Medir-se-á o número de unidades realmente executadas segundo especificações de Projecto.

| Código | Un | Descrição | Rendimento | Preço | Importância |
|---|---|---|---|---|---|
| mt52mug400i | Ud | Papeleira de aço electrozincado, com suporte vertical, de tipo basculante com chave, boca circular, de 60 litros de capacidade, de chapa perfurada de 1 mm de espessura pintada com tinta de poliéster cor, dimensões totais 785x380x360. (material) | 1 | 249777.11 | 249777.110 |
| mt52mug200e | Ud | Repercussão, na colocação de papeleira, de elementos de fixação sobre superfície suporte: cunhas e parafusos de aço. (material) | 1 | 4912.13 | 4912.130 |
| mo041 | h | Oficial de 1ª construção de obra civil. (mão de obra) | 0.378 | 1055.59 | 399.013 |
| mo087 | h | Ajudante de construção de obra civil. (mão de obra) | 0.378 | 620.64 | 234.602 |
| % | % | Custos directos complementares | 2 % | 255322.855 | 5106.457 |
|  |  | Custos directos |  |  | 260429.312 |
