# Pino fixo de fundição

- Propriedade do ficheiro: CYPE Ingenieros S.A.
- Formato: FIEBDC-3/2016
- Programa: Gerador de preços para construção civil. CYPE Ingenieros, S.A.
- Data: 26/10/2024
- Âmbito geográfico: Angola
- Moeda: AOA
- Custos indirectos: 3 %
- IVA: 18 %

## U Infra-estruturas no logradouro

### UM Mobiliário urbano

#### UMH Pinos

**UMH010** Ud Pino fixo de fundição.
Pino de ferro fundido, de 820x185 mm, acabamento com tinta antioxidante de cor preto, fixado com buchas e parafusos de aço a uma superfície suporte (não incluída neste preço). Totalmente montado.
Inclui: Marcação de alinhamentos e níveis. Colocação e fixação das peças.
Critério de medição de projecto: Número de unidades previstas, segundo documentação gráfica de Projecto.
Critério de medição de obra: Medir-se-á o número de unidades realmente executadas segundo especificações de Projecto.

| Código | Un | Descrição | Rendimento | Preço | Importância |
|---|---|---|---|---|---|
| mt52mug010a | Ud | Pino de ferro fundido, de 820x185 mm, acabamento com tinta antioxidante de cor preto. (material) | 1 | 241311.6 | 241311.600 |
| mt52mug200h | Ud | Repercussão, na colocação de pino, de elementos de fixação sobre superfície suporte: cunhas e parafusos de aço. (material) | 1 | 4912.13 | 4912.130 |
| mo041 | h | Oficial de 1ª construção de obra civil. (mão de obra) | 0.605 | 1055.59 | 638.632 |
| mo087 | h | Ajudante de construção de obra civil. (mão de obra) | 0.302 | 620.64 | 187.433 |
| % | % | Custos directos complementares | 2 % | 247049.795 | 4940.996 |
|  |  | Custos directos |  |  | 251990.791 |

## Recursos

**mt52mug010a** Ud Pino de ferro fundido, de 820x185 mm, acabamento com tinta antioxidante de cor preto
Dados técnicos: Custo energético 413.863 MJ; Emissão de CO2 28.745 kg
Resíduos:
- embalagem: re150101 Embalagens de papel e cartão. (componente de resíduo); rendimento 3.617 kg; Código LER 15 01 01; Massa do elemento 1 kg; Volume 0.001333 m3
