# Pino fixo de betão pré-fabricado

- Propriedade do ficheiro: CYPE Ingenieros S.A.
- Formato: FIEBDC-3/2016
- Programa: Gerador de preços para construção civil. CYPE Ingenieros, S.A.
- Data: 26/10/2024
- Âmbito geográfico: Angola
- Moeda: AOA
- Custos indirectos: 3 %
- IVA: 18 %

## U Infra-estruturas no logradouro

### UM Mobiliário urbano

#### UMH Pinos

**UMH015** Ud Pino fixo de betão pré-fabricado.
Pino de betão pré-fabricado de forma esférica, de 300 mm de diâmetro e 450 mm de altura, com base encastrável, cor cinzento, fixado com buchas e parafusos de aço a uma superfície suporte (não incluída neste preço). Totalmente montado.
Inclui: Marcação de alinhamentos e níveis. Colocação e fixação das peças.
Critério de medição de projecto: Número de unidades previstas, segundo documentação gráfica de Projecto.
Critério de medição de obra: Medir-se-á o número de unidades realmente executadas segundo especificações de Projecto.

| Código | Un | Descrição | Rendimento | Preço | Importância |
|---|---|---|---|---|---|
| mt52mug015a | Ud | Pino de betão pré-fabricado de forma esférica, de 300 mm de diâmetro e 450 mm de altura, com base encastrável, cor cinzento. (material) | 1 | 243011.82 | 243011.820 |
| mt52mug200h | Ud | Repercussão, na colocação de pino, de elementos de fixação sobre superfície suporte: cunhas e parafusos de aço. (material) | 1 | 4912.13 | 4912.130 |
| mo041 | h | Oficial de 1ª construção de obra civil. (mão de obra) | 0.605 | 1055.59 | 638.632 |
| mo087 | h | Ajudante de construção de obra civil. (mão de obra) | 0.302 | 620.64 | 187.433 |
| % | % | Custos directos complementares | 2 % | 248750.015 | 4975.000 |
|  |  | Custos directos |  |  | 253725.015 |

## Recursos

**mt52mug015a** Ud Pino de betão pré-fabricado de forma esférica
Dados técnicos: Custo energético 52.731 MJ; Emissão de CO2 8.015 kg
Resíduos:
- embalagem: re150101 Embalagens de papel e cartão. (componente de resíduo); rendimento 1.4 kg; Código LER 15 01 01; Massa do elemento 1 kg; Volume 0.001333 m3
