# Perímetro para pavimento amortecedor de impactos, de placas de borracha

- Propriedade do ficheiro: CYPE Ingenieros S.A.
- Formato: FIEBDC-3/2016
- Programa: Gerador de preços para construção civil. CYPE Ingenieros, S.A.
- Data: 18/04/2024
- Âmbito geográfico: Angola
- Moeda: AOA
- Custos indirectos: 3 %
- IVA: 18 %

## U Infra-estruturas no logradouro

### UM Mobiliário urbano

#### UMR Pavimentos amortecedores de impactos

**UMR031** m Perímetro para pavimento amortecedor de impactos, de placas de borracha.
Perímetro para pavimento amortecedor de impactos, formado por placas de borracha reciclada SBR, com o bordo biselado, cor preto, de 1000x250x40 mm, assentes com cola especial de poliuretano bicomponente.
Critérios considerados na determinação do preço da unidade de obra: O preço não inclui a superfície base.
Inclui: Marcação. Corte das peças. Aplicação da cola. Colocação das placas de borracha. Limpeza final.
Critério de medição de projecto: Comprimento medido segundo documentação gráfica de Projecto.
Critério de medição de obra: Medir-se-á o comprimento realmente executado segundo especificações de Projecto.

| Código | Un | Descrição | Rendimento | Preço | Importância |
|---|---|---|---|---|---|
| mt47adc110a | kg | Cola especial de poliuretano bicomponente. (material) | 0.2 | 5547.55 | 1109.510 |
| mt47adc412ba | m | Placa de borracha reciclada SBR, com o bordo biselado, cor preto, de 1000x250x40 mm, com aglomerantes de poliuretano, segundo NP EN 1177. (material) | 1.05 | 11729.43 | 12315.902 |
| mo041 | h | Oficial de 1ª construção de obra civil. (mão de obra) | 0.12 | 1028.94 | 123.473 |
| mo087 | h | Ajudante de construção de obra civil. (mão de obra) | 0.12 | 604.97 | 72.596 |
| % | % | Custos directos complementares | 2 % | 13621.481 | 272.430 |
|  |  | Custos directos |  |  | 13893.911 |

Resíduos:
- colocação: mt47adc110a Cola especial de poliuretano bicomponente; factor de resíduo 0.038685

## Recursos

**mt47adc110a** kg Cola especial de poliuretano bicomponente
Dados técnicos: Custo energético 144.471 MJ; Emissão de CO2 7.014 kg; Código LER 17 09 04; Massa do elemento 1 kg; Volume 0.000667 m3
Resíduos:
- embalagem: re170203 Plástico. (componente de resíduo); rendimento 0.003 kg; Código LER 17 02 03; Massa do elemento 1 kg; Volume 0.001667 m3

**mt47adc412ba** m Placa de borracha reciclada SBR
Dados técnicos: Custo energético 135.450 MJ; Emissão de CO2 7.500 kg
