# Skimmer

- Propriedade do ficheiro: CYPE Ingenieros S.A.
- Formato: FIEBDC-3/2016
- Programa: Gerador de preços para construção civil. CYPE Ingenieros, S.A.
- Data: 26/10/2024
- Âmbito geográfico: Angola
- Moeda: AOA
- Custos indirectos: 3 %
- IVA: 18 %

## U Infra-estruturas no logradouro

### UP Piscinas

#### UPM Complementos para tanque de piscina

**UPM010** Ud Skimmer.
Skimmer com boca standard, de resinas termoplásticas de ABS, cor branca, com tampa circular, flutuador de comporta, clapeta para regulação de caudal e cesto recolhe folhas, com pré-filtro higiénico descartável. Inclusive peças de ligação.
Inclui: Montagem, ligação e verificação do seu correcto funcionamento.
Critério de medição de projecto: Número de unidades previstas, segundo documentação gráfica de Projecto.
Critério de medição de obra: Medir-se-á o número de unidades realmente executadas segundo especificações de Projecto.

| Código | Un | Descrição | Rendimento | Preço | Importância |
|---|---|---|---|---|---|
| mt47ped030a | Ud | Skimmer com boca standard, de resinas termoplásticas de ABS, cor branca, com tampa circular, flutuador de comporta, clapeta para regulação de caudal e cesto recolhe folhas, inclusive peças de ligação. (material) | 1 | 128466.41 | 128466.410 |
| mt47ped035 | Ud | Pré-filtro higiénico descartável para cesto recolhe folhas. (material) | 1 | 1753.63 | 1753.630 |
| mo008 | h | Oficial de 1ª canalizador. (mão de obra) | 0.368 | 1084.69 | 399.166 |
| mo107 | h | Ajudante de canalizador. (mão de obra) | 0.368 | 619.46 | 227.961 |
| % | % | Custos directos complementares | 2 % | 130847.167 | 2616.943 |
|  |  | Custos directos |  |  | 133464.110 |

## Recursos

**mt47ped030a** Ud Skimmer com boca standard
Dados técnicos: Custo energético 285.835 MJ; Emissão de CO2 14.251 kg
Resíduos:
- embalagem: re150101 Embalagens de papel e cartão. (componente de resíduo); rendimento 0.072 kg; Código LER 15 01 01; Massa do elemento 1 kg; Volume 0.001333 m3
