# Boca de aspiração

- Propriedade do ficheiro: CYPE Ingenieros S.A.
- Formato: FIEBDC-3/2016
- Programa: Gerador de preços para construção civil. CYPE Ingenieros, S.A.
- Data: 26/10/2024
- Âmbito geográfico: Angola
- Moeda: AOA
- Custos indirectos: 3 %
- IVA: 18 %

## U Infra-estruturas no logradouro

### UP Piscinas

#### UPM Complementos para tanque de piscina

**UPM041** Ud Boca de aspiração.
Boca de aspiração, de resinas termoplásticas de ABS, cor branca, para colar a tubo de 50 mm de diâmetro.
Inclui: Montagem, ligação e verificação do seu correcto funcionamento.
Critério de medição de projecto: Número de unidades previstas, segundo documentação gráfica de Projecto.
Critério de medição de obra: Medir-se-á o número de unidades realmente executadas segundo especificações de Projecto.

| Código | Un | Descrição | Rendimento | Preço | Importância |
|---|---|---|---|---|---|
| mt47ped040b | Ud | Boca de aspiração, de resinas termoplásticas de ABS, cor branca, para colar a tubo de 50 mm de diâmetro. (material) | 1 | 14560.33 | 14560.330 |
| mo008 | h | Oficial de 1ª canalizador. (mão de obra) | 0.368 | 1084.69 | 399.166 |
| mo107 | h | Ajudante de canalizador. (mão de obra) | 0.184 | 619.46 | 113.981 |
| % | % | Custos directos complementares | 2 % | 15073.477 | 301.470 |
|  |  | Custos directos |  |  | 15374.947 |

## Recursos

**mt47ped040b** Ud Boca de aspiração, de resinas termoplásticas de ABS, cor branca, para colar a tubo de 50 mm de diâmetro
Dados técnicos: Custo energético 350.744 MJ; Emissão de CO2 17.473 kg
Resíduos:
- embalagem: re150101 Embalagens de papel e cartão. (componente de resíduo); rendimento 0.072 kg; Código LER 15 01 01; Massa do elemento 1 kg; Volume 0.001333 m3
