# Borda de piscina

- Propriedade do ficheiro: CYPE Ingenieros S.A.
- Formato: FIEBDC-3/2016
- Programa: Gerador de preços para construção civil. CYPE Ingenieros, S.A.
- Data: 18/04/2024
- Âmbito geográfico: Angola
- Moeda: AOA
- Custos indirectos: 3 %
- IVA: 18 %

## U Infra-estruturas no logradouro

### UP Piscinas

#### UPR Remates pré-fabricados

**UPR010** m Borda de piscina.
Formação de borda de piscina com peças pré-fabricadas de betão, anti-deslizantes, de 40x100 cm, cor branca, acabamento escovado, assente com argamassa de cimento, confeccionada em obra, dosificação 1:6. Inclusive tratamento de juntas, montagem, colocação e assentamento.
Inclui: Marcação da disposição das peças. Colocação com argamassa das peças alinhadas, com uma ligeira pendente para o exterior. Enchimento de juntas e limpeza das peças.
Critério de medição de projecto: Comprimento medido segundo documentação gráfica de Projecto.
Critério de medição de obra: Medir-se-á o comprimento realmente executado segundo especificações de Projecto.

| Código | Un | Descrição | Rendimento | Preço | Importância |
|---|---|---|---|---|---|
| mt47prp050a | m | Peças pré-fabricadas de betão, anti-deslizantes, de 40x100 cm, cor branca, acabamento escovado, para borda de piscina. (material) | 1.05 | 67059.96 | 70412.958 |
| mt08aaa010a | m³ | Água. (material) | 0.006 | 279.7 | 1.678 |
| mt01arg005a | t | Areia de pedreira, para argamassa preparada em obra. (material) | 0.024 | 2992.57 | 71.822 |
| mt08cem000l | kg | Cimento cinzento em sacos. (material) | 3.75 | 18.65 | 69.938 |
| mt09moe030 | m³ | Argamassa especial extrafina. (material) | 0.001 | 23027.98 | 23.028 |
| mq06hor010 | h | Betoneira eléctrica com uma capacidade de amassadura de 160 l. (equipamento) | 0.012 | 907.3 | 10.888 |
| mo041 | h | Oficial de 1ª construção de obra civil. (mão de obra) | 0.324 | 1028.94 | 333.377 |
| mo087 | h | Ajudante de construção de obra civil. (mão de obra) | 0.339 | 604.97 | 205.085 |
| % | % | Custos directos complementares | 2 % | 71128.774 | 1422.575 |
|  |  | Custos directos |  |  | 72551.349 |

Resíduos:
- colocação: mt47prp050a Peças pré-fabricadas de betão, anti-deslizantes, de 40x100 cm, cor branca, acabamento escovado, para borda de piscina; factor de resíduo 0.0083
- colocação: mt01arg005a Areia de pedreira, para argamassa preparada em obra; factor de resíduo 0.00501329
- colocação: mt08cem000l Cimento cinzento em sacos; factor de resíduo 0.0189
- colocação: mt09moe030 Argamassa especial extrafina; factor de resíduo 0.0036

## Recursos

**mt47prp050a** m Peças pré-fabricadas de betão, anti-deslizantes, de 40x100 cm, cor branca, acabamento escovado, para borda de piscina
Dados técnicos: Custo energético 5.923 MJ; Emissão de CO2 5.309 kg; Código LER 17 01 01; Massa do elemento 34 kg; Volume 0.022667 m3
Resíduos:
- embalagem: re170201 Madeira. (componente de resíduo); rendimento 0.004 kg; Código LER 17 02 01; Massa do elemento 1 kg; Volume 0.000909 m3
- embalagem: re170203 Plástico. (componente de resíduo); rendimento 0.045 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt09moe030** m³ Argamassa especial extrafina
Dados técnicos: Custo energético 3724.000 MJ; Emissão de CO2 323.000 kg; Código LER 17 01 01; Massa do elemento 1900 kg; Volume 1.266667 m3
