# Pré-instalação de contador de rega

- Propriedade do ficheiro: CYPE Ingenieros S.A.
- Formato: FIEBDC-3/2016
- Programa: Gerador de preços para construção civil. CYPE Ingenieros, S.A.
- Data: 18/04/2024
- Âmbito geográfico: Angola
- Moeda: AOA
- Custos indirectos: 3 %
- IVA: 18 %

## U Infra-estruturas no logradouro

### UR Rega

#### URC Contadores

**URC010** Ud Pré-instalação de contador de rega.
Pré-instalação de contador de rega de 2 1/2" DN 65 mm, colocado em armário pré-fabricado, ligado ao ramal de ligação e ao ramal de abastecimento e distribuição, formada por duas válvulas de corte adufa de latão fundido; torneira de purga e válvula de retenção. Inclusive fechadura especial de secção quadrada e outro material auxiliar.
Critérios considerados na determinação do preço da unidade de obra: O preço não inclui o contador.
Inclui: Marcação. Colocação e fixação de acessórios e peças especiais. Ligação e verificação do seu correcto funcionamento.
Critério de medição de projecto: Número de unidades previstas, segundo documentação gráfica de Projecto.
Critério de medição de obra: Medir-se-á o número de unidades realmente executadas segundo especificações de Projecto.

| Código | Un | Descrição | Rendimento | Preço | Importância |
|---|---|---|---|---|---|
| mt37svc010r | Ud | Válvula adufa de latão fundido, para enroscar, de 2 1/2". (material) | 2 | 75243.65 | 150487.300 |
| mt37sgl010c | Ud | Torneira de purga de 25 mm. (material) | 1 | 7895 | 7895.000 |
| mt37svr010g | Ud | Válvula de retenção de latão para enroscar de 2 1/2". (material) | 1 | 64420.37 | 64420.370 |
| mt37cir010c | Ud | Armário de fibra de vidro de 85x60x30 cm para alojar contador individual de água de 50 a 65 mm, provido de fechadura especial de secção quadrada. (material) | 1 | 151859.89 | 151859.890 |
| mt37www010 | Ud | Material auxiliar para instalações de abastecimento de água. (material) | 1 | 1664.61 | 1664.610 |
| mo008 | h | Oficial de 1ª canalizador. (mão de obra) | 1.994 | 1057.3 | 2108.256 |
| mo107 | h | Ajudante de canalizador. (mão de obra) | 0.997 | 603.82 | 602.009 |
| % | % | Custos directos complementares | 4 % | 379037.435 | 15161.497 |
|  |  | Custos directos |  |  | 394198.932 |

## Recursos

**mt37svc010r** Ud Válvula adufa de latão fundido, para enroscar, de 2 1/2"
Dados técnicos: Custo energético 1194.799 MJ; Emissão de CO2 80.301 kg
Resíduos:
- embalagem: re150101 Embalagens de papel e cartão. (componente de resíduo); rendimento 0.072 kg; Código LER 15 01 01; Massa do elemento 1 kg; Volume 0.001333 m3

**mt37sgl010c** Ud Torneira de purga de 25 mm
Dados técnicos: Custo energético 0.039 MJ; Emissão de CO2 0.061 kg
Resíduos:
- embalagem: re150101 Embalagens de papel e cartão; rendimento 0.072 kg

**mt37svr010g** Ud Válvula de retenção de latão para enroscar de 2 1/2"
Dados técnicos: Custo energético 2045.187 MJ; Emissão de CO2 137.413 kg
Resíduos:
- embalagem: re150101 Embalagens de papel e cartão; rendimento 0.072 kg
