# Pré-instalação de contador de rega

- Propriedade do ficheiro: CYPE Ingenieros S.A.
- Formato: FIEBDC-3/2016
- Programa: Gerador de preços para construção civil. CYPE Ingenieros, S.A.
- Data: 18/04/2024
- Âmbito geográfico: Angola
- Moeda: AOA
- Custos indirectos: 3 %
- IVA: 18 %

## U Infra-estruturas no logradouro

### UR Rega

#### URC Contadores

**URC010** Ud Pré-instalação de contador de rega.
Pré-instalação de contador de rega de 4" DN 100 mm, colocado em armário pré-fabricado, ligado ao ramal de ligação e ao ramal de abastecimento e distribuição, formada por duas válvulas de corte adufa de latão fundido; torneira de purga e válvula de retenção. Inclusive fechadura especial de secção quadrada e outro material auxiliar.
Critérios considerados na determinação do preço da unidade de obra: O preço não inclui o contador.
Inclui: Marcação. Colocação e fixação de acessórios e peças especiais. Ligação e verificação do seu correcto funcionamento.
Critério de medição de projecto: Número de unidades previstas, segundo documentação gráfica de Projecto.
Critério de medição de obra: Medir-se-á o número de unidades realmente executadas segundo especificações de Projecto.

| Código | Un | Descrição | Rendimento | Preço | Importância |
|---|---|---|---|---|---|
| mt37svc010w | Ud | Válvula adufa de latão fundido, para enroscar, de 4". (material) | 2 | 174246.03 | 348492.060 |
| mt37sgl010c | Ud | Torneira de purga de 25 mm. (material) | 1 | 7895 | 7895.000 |
| mt37svr010i | Ud | Válvula de retenção de latão para enroscar de 4". (material) | 1 | 137140 | 137140.000 |
| mt37cir010d | Ud | Armário de fibra de vidro de 100x70x40 cm para alojar contador individual de água de 80 a 100 mm, provido de fechadura especial de secção quadrada. (material) | 1 | 282270.12 | 282270.120 |
| mt37www010 | Ud | Material auxiliar para instalações de abastecimento de água. (material) | 1 | 1664.61 | 1664.610 |
| mo008 | h | Oficial de 1ª canalizador. (mão de obra) | 2.849 | 1057.3 | 3012.248 |
| mo107 | h | Ajudante de canalizador. (mão de obra) | 1.424 | 603.82 | 859.840 |
| % | % | Custos directos complementares | 4 % | 781333.878 | 31253.355 |
|  |  | Custos directos |  |  | 812587.233 |

## Recursos

**mt37svc010w** Ud Válvula adufa de latão fundido, para enroscar, de 4"
Dados técnicos: Custo energético 1809.752 MJ; Emissão de CO2 121.606 kg
Resíduos:
- embalagem: re150101 Embalagens de papel e cartão. (componente de resíduo); rendimento 0.077 kg; Código LER 15 01 01; Massa do elemento 1 kg; Volume 0.001333 m3

**mt37sgl010c** Ud Torneira de purga de 25 mm
Dados técnicos: Custo energético 0.039 MJ; Emissão de CO2 0.061 kg
Resíduos:
- embalagem: re150101 Embalagens de papel e cartão; rendimento 0.072 kg

**mt37svr010i** Ud Válvula de retenção de latão para enroscar de 4"
Dados técnicos: Custo energético 4269.550 MJ; Emissão de CO2 286.803 kg
Resíduos:
- embalagem: re150101 Embalagens de papel e cartão; rendimento 0.074 kg
