# Sensores e estações meteorológicas

- Propriedade do ficheiro: CYPE Ingenieros S.A.
- Formato: FIEBDC-3/2016
- Programa: Gerador de preços para construção civil. CYPE Ingenieros, S.A.
- Data: 18/04/2024
- Âmbito geográfico: Angola
- Moeda: AOA
- Custos indirectos: 3 %
- IVA: 18 %

## U Infra-estruturas no logradouro

### UR Rega

#### URM Automatização

**URM020** Ud Sensores e estações meteorológicas.
Estação meteorológica reprogramadora automática dos tempos de rega em função da evapotranspiração da relva e das plantas, ligável a programadores e formada por: anemómetro; plataforma de sensores de radiação solar, temperatura do ar, humidade relativa e pluviometria; e módulo de controlo electrónico e interface de utilizador. Inclusive acessórios de montagem e ligação com o programador. Totalmente montada e ligada.
Inclui: Montagem sobre suporte exterior. Ligação eléctrica com o programador. Ajuste de funcionamento.
Critério de medição de projecto: Número de unidades previstas, segundo documentação gráfica de Projecto.
Critério de medição de obra: Medir-se-á o número de unidades realmente executadas segundo especificações de Projecto.

| Código | Un | Descrição | Rendimento | Preço | Importância |
|---|---|---|---|---|---|
| mt48hun470b | Ud | Estação meteorológica reprogramadora automática dos tempos de rega em função da evapotranspiração da relva e das plantas, ligável a programadores e formada por: anemómetro; plataforma de sensores de radiação solar, temperatura do ar, humidade relativa e pluviometria; e módulo de controlo electrónico e interface de utilizador. (material) | 1 | 124519.47 | 124519.470 |
| mo003 | h | Oficial de 1ª electricista. (mão de obra) | 1.602 | 1057.3 | 1693.795 |
| mo102 | h | Ajudante de electricista. (mão de obra) | 0.534 | 603.82 | 322.440 |
| % | % | Custos directos complementares | 2 % | 126535.705 | 2530.714 |
|  |  | Custos directos |  |  | 129066.419 |
