# Sensores e estações meteorológicas

- Propriedade do ficheiro: CYPE Ingenieros S.A.
- Formato: FIEBDC-3/2016
- Programa: Gerador de preços para construção civil. CYPE Ingenieros, S.A.
- Data: 18/04/2024
- Âmbito geográfico: Angola
- Moeda: AOA
- Custos indirectos: 3 %
- IVA: 18 %

## U Infra-estruturas no logradouro

### UR Rega

#### URM Automatização

**URM020** Ud Sensores e estações meteorológicas.
Sensor de caudal e caixa de programação, para desligar as electroválvulas em sistemas de rega automática quando se produz excesso de caudal, interruptor de intensidade nominal 2 A e 24 V de corrente alternada. Inclusive acessórios de montagem e ligação com o programador. Totalmente montado e ligado.
Inclui: Ligação com a tubagem secundária. Ligação eléctrica. Ajuste de funcionamento.
Critério de medição de projecto: Número de unidades previstas, segundo documentação gráfica de Projecto.
Critério de medição de obra: Medir-se-á o número de unidades realmente executadas segundo especificações de Projecto.

| Código | Un | Descrição | Rendimento | Preço | Importância |
|---|---|---|---|---|---|
| mt48hun460a | Ud | Sensor de caudal e caixa de programação, para desligar as electroválvulas em sistemas de rega automática quando se produz excesso de caudal, interruptor de intensidade nominal 2 A e 24 V de corrente alternada. (material) | 1 | 39763.11 | 39763.110 |
| mt48hun465f | Ud | Tê de PVC com redução a 90° com rosca, para tubagem de 1 1/2". (material) | 1 | 13583.94 | 13583.940 |
| mo003 | h | Oficial de 1ª electricista. (mão de obra) | 0.214 | 1057.3 | 226.262 |
| mo102 | h | Ajudante de electricista. (mão de obra) | 0.214 | 603.82 | 129.217 |
| % | % | Custos directos complementares | 2 % | 53702.529 | 1074.051 |
|  |  | Custos directos |  |  | 54776.580 |
