# Acondicionamento de pavimento em material granular

- Propriedade do ficheiro: CYPE Ingenieros S.A.
- Formato: FIEBDC-3/2016
- Programa: Gerador de preços para construção civil. CYPE Ingenieros, S.A.
- Data: 18/04/2024
- Âmbito geográfico: Angola
- Moeda: AOA
- Custos indirectos: 3 %
- IVA: 18 %

## U Infra-estruturas no logradouro

### UX Pavimentos

#### UXO De material granular

**UXO005** m² Acondicionamento de pavimento em material granular.
Acondicionamento com meios mecânicos de pavimento em material granular existente através da formação de uma camada uniforme de areia calcária de 10 cm de espessura. Incluindo tapamento de buracos e compactação individual, nivelamento, espalhamento, humidificação, compactação e limpeza.
Inclui: Carga e transporte no local de trabalho do material de enchimento e rega do mesmo. Aplicação do material de enchimento em camadas de espessura uniforme. Perfilamento de bordas. Rega da camada. Compactação através de cilindro vibratório. Nivelamento.
Critério de medição de projecto: Superfície medida em projecção horizontal, segundo documentação gráfica de Projecto.
Critério de medição de obra: Medir-se-á, em projecção horizontal, a superfície realmente executada segundo especificações de Projecto.

| Código | Un | Descrição | Rendimento | Preço | Importância |
|---|---|---|---|---|---|
| mt01arp040a | m³ | Areia calcária seleccionada de britagem, cor, com granulometria de 0 a 5 mm de diâmetro. (material) | 0.12 | 3915.28 | 469.834 |
| mq01mot010a | h | Motoniveladora de 141 kW. (equipamento) | 0.009 | 19964.31 | 179.679 |
| mq02cia020j | h | Camião cisterna, de 8 m³ de capacidade. (equipamento) | 0.003 | 31269.2 | 93.808 |
| mq02rot030a | h | Compactador tandem auto-propulsado, de 63 kW, de 8,75 t, largura de trabalho 168 cm. (equipamento) | 0.007 | 11528.52 | 80.700 |
| mo087 | h | Ajudante de construção de obra civil. (mão de obra) | 0.015 | 604.97 | 9.075 |
| % | % | Custos directos complementares | 2 % | 833.096 | 16.662 |
|  |  | Custos directos |  |  | 849.758 |

Resíduos:
- colocação: mt01arp040a Areia calcária seleccionada de britagem, cor, com granulometria de 0 a 5 mm de diâmetro; factor de resíduo 0.003

## Recursos

**mt01arp040a** m³ Areia calcária seleccionada de britagem, cor, com granulometria de 0 a 5 mm de diâmetro
Dados técnicos: Custo energético 146.250 MJ; Emissão de CO2 7.800 kg; Código LER 01 04 09; Massa do elemento 1950 kg; Volume 1.21875 m3
