# Ensaio de mistura betuminosa

- Propriedade do ficheiro: CYPE Ingenieros S.A.
- Formato: FIEBDC-3/2016
- Programa: Gerador de preços para construção civil. CYPE Ingenieros, S.A.
- Data: 26/10/2024
- Âmbito geográfico: Angola
- Moeda: AOA
- Custos indirectos: 3 %
- IVA: 18 %

## X Controlo de qualidade e ensaios

### XH Materiais betuminosos

#### XHB Misturas betuminosas

**XHB010** Ud Ensaio de mistura betuminosa.
Ensaios a realizar em laboratório acreditado na área técnica correspondente, sobre uma amostra de mistura betuminosa, recolhida em obra, para a determinação das seguintes características: drenagem "in situ" segundo NP EN 12697-40. Incluindo deslocamento à obra, recolha de amostra e relatório de resultados.
Inclui: Deslocamento à obra. Recolha de amostras. Realização dos ensaios. Redacção de relatório dos resultados dos ensaios realizados.
Critério de medição de projecto: Ensaio a realizar, segundo documentação do Plano de controlo de qualidade.

| Código | Un | Descrição | Rendimento | Preço | Importância |
|---|---|---|---|---|---|
| mt49des010 | Ud | Repercussão por deslocamento à obra para a recolha de amostras. (material) | 1 | 914.22 | 914.220 |
| mt49mbi005 | Ud | Recolha de uma amostra de mistura betuminosa. (material) | 1 | 30858.3 | 30858.300 |
| mt49mbi080 | Ud | Ensaio para determinar a drenagem "in situ" de uma amostra de mistura betuminosa, segundo NP EN 12697-40. (material) | 1 | 67948.18 | 67948.180 |
| mt49mbi120 | Ud | Relatório de resultados dos ensaios realizados sobre uma amostra de mistura betuminosa. (material) | 1 | 118676.74 | 118676.740 |
| % | % | Custos directos complementares | 2 % | 218397.440 | 4367.949 |
|  |  | Custos directos |  |  | 222765.389 |
